# 2224 - Kita Hergensweiler
Angebotsaufforderung (GAEB DA 2000 1.2, DA83)
Projekt: 2224 - K
Währung: EUR
Erstellt mit: CaliforniaX by G&W Software AG, CaliforniaX, 20.02.2026

## Zusätzlicher Text
Leistungsverzeichnis  Lüftungsinstallation

Bauvorhaben:  Neubau Kita St. Ambrosius Hergensweiler
  Friedhofweg 4
  88138 Hergensweiler

Bauherr :  Gemeinde Hergensweiler
  Friedhofweg 7
  88138 Hergensweiler
  vertreten durch
  Bürgermeister Wolfgang Strohmaier

Architekt:  Schneider+Hoffmann
  Architekten partGmbB
  Rappenstraße 3
  76227 Karlsruhe

Fachplanung:  Planungsbüro Vogt und Feist
  Zwergerstraße 15
  88214 Ravensburg

Angebotsabgabe  siehe VHB Formulare

Ungepr. Angebotssumme, brutto:  ..............................................................

Gepr. Angebotssumme, brutto:  ..............................................................

.....................................................................................................................
Datum  Stempel  Unterschrift Bieter

.....................................................................................................................
Datum  Stempel  Unterschrift Fachplaner

## Zusätzlicher Text
ALLGEMEINE VORBEMERKUNGEN

1.  Kalkulationshinweise

1.1  Bei der Kalkulation ist zu berücksichtigen, dass dem Unternehmer keine Planungskosten
  entstehen. Zusätzl. Detail- und Werkstattpläne, die zur Abwicklung der Montage, besonders zu einer rationellen und formal einwandfreien Ausführung notwendig sind, sowie
  Berechnungen der Einstellwerte für die Einregulierung gehören zu der Auftragsleistung des
  Unternehmers. Hierzu gehören unter anderem auch die Werkstattzeichnungen der Verteileranlagen, Detailpläne für Aussparungen zum Einsetzen von Halterungen in Fertigteilen,
  Anordnung von Ankerschienen o. dgl. in Sicht- oder Fertigbauweisen, Verlegen von Rohrleitungen innerhalb der Schalungen von Ortbetonstützen oder -wänden während der Rohbauausführung, Fundamentpläne für Geräte und Apparate und dergleichen mehr. In den
  abgegebenen Preisen muss enthalten sein, der betriebsfertige Einbau der angebotenen
  Materialien samt allem Zubehör wie Klein- und Befestigungsmaterialien, Rohrhülsen und
  Überschubrohre für Wand- und Deckendurchführungen, Schweiß- und Dichtungsmaterialien, aller Form- und Verbindungsstücke, Verschnitt-, Verhau-, Stemm- und Verputzarbeiten, soweit diese für die Befestigungen der Rohrltg. und Anlagenteile erforderlich sind,
  sowie Rücktransport der Restmaterialien und Werkzeuge, Gestellung der für die Ausführung
  der Arbeiten notwendigen Werkzeuge, Gerüste und Maschinen etc. über den Zeitraum von
  Auftragserteilung bis zur Stellung der Schlussrechnung.

1.2  Der Bieter hat sich über die Art und den Umfang der einzelnen Leistungen genau zu
  unterrichten. Ferner hat er sich über die örtlichen Verhältnisse, insbesondere bezüglich
  Baustelleneinrichtungen, zu informieren. Die Angebotspreise sind in jedem Fall verbindlich, die Einrede eines Irrtums ist ausgeschlossen.

1.3  Bei Fabrikatsangaben mit dem Zusatz "oder gleichwertig" ist nach Aufforderung der
  Nachweis für die tatsächliche Gleichwertigkeit eines anderen angebotenen Fabrikates
  mittels vergleichender, detaillierter Beschreibung zu erbringen.
  Sollte bei dem Zusatz "oder gleichwertig" keine Bietereingabe erfolgen, gilt das im LV
  beschriebene Fabrikat als angeboten.

1.4  Vor Montagebeginn hat im Einvernehmen mit der Bauleitung, mit der Heizungsfirma, evtl.
  Elektrikern und sonstige betroffenen Handwerkern eine Baubesprechung stattzufinden, um
  Rohrltg., Einrichtungsgegenstände und Geräte zu koordinieren. Im Zweifelsfall ist der
  Projektingenieur hinzuzuziehen.

1.5  Nach Auftragserteilung hat der Unternehmer sämtliche vorhandenen Unterlagen, z. B.
  Aussparungspläne anzufordern und sorgfältig auf ihre Richtigkeit und Vollständigkeit zu
  überprüfen. Abänderungswünsche sind sofort schriftlich der Bauleitung mitzuteilen. Der
  Auftragnehmer ist verpflichtet, den Projektingenieur bzw. den Auftraggeber auf evtl. Mängel
  oder Undurchführbarkeit der Pläne schriftlich hinzuweisen oder Bedenken gegen angeordnete Baumaßnahmen anzumelden. Ein Bestandteil seines Auftrages ist die Herstellung
  zusätzlicher Werkstatt- und Detailpläne nach den vorliegenden Planunterlagen sowie die
  Fertigung von Abrechnungszeichnungen in 3-facher Ausfertigung und zur Prüfung der
  Bauleitung vorzulegen.

1.6  Das vollständige Verkleben und Schützen der Einrichtungsgegenstände zum Schutze
  von Baueinflüssen aller Art und Wiederentfernen dieser Vorkehrungen ist in die Einheitspreise mit einzurechnen.

1.7  In den Montagekosten der Sanitäreinrichtungsgegenstände ist das Ausfugen zwischen
  Wänden und Einrichtungsgegenständen enthalten.

1.8  Der Auftragnehmer hat nach Auftragserteilung mit den öffentlichen Versorgungsunternehmen Kontakt aufzunehmen, die Lage der Zählereinrichtungen festzulegen und deren
  örtliche Vorschriften zu besprechen. Die Druckverhältnisse von Gas und Wasser (Ruhe-
  und Fließdruck) sowie eine Wasseranalyse sind zu beschaffen.

2.  Elektrische Anlagen

2.1  Die Verdrahtungspläne der elektr. Anlagen sind im Zusammenhang mit dem Lieferanten
  der Schaltschränke, sowie zur Verlegung der Zuteilungen der auftragnehmenden Elektrofirma vorzeitig zur Verfügung zu stellen. Für die techn. richtige Zusammenstellung und die
  Funktion der im LV enthaltenen elektr. Anlagenteile ist der Auftragnehmer verantwortlich.
  Er hat diese Auftragsteile evtl. an einen fachkundigen und konzessionierten Nebenunternehmer zu vergeben. Die bestehenden VDE-Vorschriften und die örtl. Betriebsverhältnisse und -auflagen sind zu erfragen und zu beachten.

3.  Verlegen der Rohrleitungen

3.1  Rohrleitungen sind so zu verlegen, dass keine entgegen der Planung vorgesehene Verschwächung von Mauerwerk- und Deckenteilen eintreten kann. Es wird besonders darauf
  hingewiesen, dass diese Arbeiten bei Beton- und Stahlbetonteilen nur mittels eines Bohrgerätes vorgenommen werden dürfen. Im Zweifelsfalle ist die Bauleitung vom Unternehmer zu unterrichten und der zuständige Statiker hinzuzuziehen.
  Sichtbare Decken- und Wanddurchführungen sind im Detail mit der örtlichen Bauleitung,
  wenn notwendig mit dem Projektplaner festzulegen. Bei Leitungsführung durch Brandabschnittswände oder -decken, z. B. vom Heizraum in die Nebenräume, sind Rohrhülsen
  einzubauen und mit unbrennbaren Materialien auszufüllen. Bei allen Durchbrüchen sind
  die Rohre so zu isolieren, dass Bewegungen und Ausdehnungen der Leitungen keine
  Geräusche oder Putzrisse verursachen können.
  Die unter Putz verlegten Rohrleitungen werden gegen Wärmeverluste gemäß der zur
  Zeit der Ausführung gültigen Heizungsanlagenverordnung isoliert.

3.2  Die Führung der Rohrleitungen ist mit der Bauleitung vor Beginn der Arbeiten abzusprechen. Wird dies versäumt, so werden fachlich nicht den baulichen Gegebenheiten
  und unsauber verlegte Rohrleitungen auf Kosten des Auftragnehmers geändert.
  Bei Wandinstallationen die gefliest werden, sind evtl. sämtliche Rohranschlüsse auf
  Fliesenfugen oder Fliesenachse zu legen. Vor Montagebeginn ist dieser Punkt mit dem
  Bauleiter abzuklären und die Vorlage der Fliesenverlegepläne zu verlangen. Sind keine
  besonderen Bemerkungen im Leistungsverzeichnis enthalten, muss ggf. eine entsprechende
  Mehrpreisvereinbarung mit der Bauleitung vor Montagebeginn vereinbart werden.

3.3  Sämtliche Rohrschellen und Befestigungen sind in korrosionsgeschützter Ausführung zu
  verwenden. Für die Befestigung von senkrechten Leitungen dürfen nur Rohrschellen
  verwendet werden. Alle Rohrbefestigungen sind mit Weichgummieinlagen zu versehen,
  damit eine Geräuschübertragung zum Gebäude mit Sicherheit dauernd vermieden wird (s. h.
  besondere Schallschutz-Vorschriften). Sämtliche Rohre dürfen an keiner Stelle mit anderen
  Bauteilen oder Rohren in direkte Verbindung kommen. Die Verwendung von Rohrhaken ist
  nicht gestattet.

3.4  Das Festlegen von Leitungen in Wandschlitzen usw. darf nicht mit Zementmörtel erfolgen.
  Gips darf in keinem Fall verwendet werden. Anlagenteile sind gegen sonstige Verunreinigungen zu verwahren.
  Alle Verbindungsteile, wie Gewinde-, Schweiß-, Löt- und Klebeverbindungen dürfen
  erst nach der Druckprobe isoliert werden. Die Vornahme der Druckprobe ist der Bauleitung
  rechtzeitig bekanntzugeben. Wenn der Baufortschritt es erfordert, sind Druckprüfungen
  auch abschnittsweise ohne Mehrkosten vorzunehmen.
  Auf die Ausdehnungsmöglichkeit von Warmwasser- und Kunststoffleitungen ist besonders
  zu achten. Bei Frostgefahr ist auf restlose Entleerung, wenn notwendig mit Druckluft, aller
  wasserführenden Anlagenteile zu achten.

3.5  Für Kaltwasser- und Warmwasserleitungen kommen verzinkte, schmiedeeiserne Rohre,
  auch Kupfer und Wicurohre (oder gleichwertig), sofern im LV nichts anderes vermerkt, in Frage.
  Bei Verlegung im Erdreich als Kaltwasserleitungen auch PE-Rohre. Verzinkte Rohrleitungen
  dürfen in Fließrichtung nur vor Rohrsystemen aus Kupfer montiert werden.
  Die Verbindungsstellen sind aus Materialien herzustellen, welche eine direkte Berührung
  von Kupfer und Zink verhindern. Warmwasserleitungen und Warmwasserbereiter sollen
  aus den genannten Gründen stets aus dem gleichen Material sein. Ausnahmen Warmwasserbereiter mit chemischer neutraler Auskleidung.

3.6  Stahlrohrverbindungen sind in Schraub-, Schweiß- oder Flanschverbindungen, Kupferverbindungen in Löt- oder Schraubverbindungen herzustellen. Auf gute Dehnungsmöglichkeit  der Leitungen ist besonders zu achten. Bei Kupferleitungen sind Lötverbindungen nur als
  Hartlötung unter Verwendung von Lötfittings mit Silberlot oder von den Herstellerwerken
  empfohlenen Hartloten zulässig. Die Längenausdehnung bei Warmwasserleitungen aus Kupfer-
  und Kunststoffleitungen ist zu berücksichtigen. Die verlegten Leitungen sind nach dem
  Verlegen mindestens 12 Stunden mit 10 bar Probedruck zu prüfen.

  Bei der Verlegung von Rohrleitungen auf dem Rohfußboden ist besonders darauf zu
  achten, daß die Montage nur auf absolut trockene Unterkonstruktion erfolgt. Rückstände
  von Stoffen, welche Korrosionen verursachen können, sind vorher gründlich zu beseitigen.
  Es dürfen nur Estrichkonstruktionen verwendet werden, welche das Leitungsmaterial nicht
  angreifen.

4.  Ablaufleitungen

4.1  Die Fallstränge der Ablaufleitungen werden bis ins Untergeschoß an die bauseits vorhandenen Grundleitungen geführt. Die einzelnen Fallstränge werden nach dem letzten Abzweig
  über Dach geführt.
  Doppelabzweige und Eckdoppelabzweige sind in horizontal verlegten Strängen unzulässig.
  Bei Decken- und Mauerdurchführungen müssen die Rohre isoliert werden.

4.2  Die Anschlussleitungen von den Fallsträngen zu den Einrichtungsgegenständen sind aus
  PE-Rohren, kunststoffbeschichteten Stahlrohren oder Gussrohren herzustellen. Vor Einmündung der Fallstränge in die bauseits verlegten Grundleitungen ist ein Reinigungsstück zu
  montieren. Bei waagrecht verlegten Rohren ist dort, wo notwendig, ebenfalls eine Reinigung
  einzubauen. Nach der Rohrinstallation sind sämtliche Anschlüsse zu verschließen, Gewindeanschlüsse mit speziellen Gewindestopfen.

5.  Heizkörperanbindung

5.1  Die Heizkörperanbindungen  sind bei der Wandausführung wie folgt zu verwahren: 10 cm Zellocorschlauch mit 10 mm  Wanddicke sind so über das Rohr zu schieben, dass sie 5 cm über die Wand vorstehen. Die Rohrisolierung beginnt am Zellocorschlauch. Bei der Endmontage der Heizkörper wird der  Zellocorschlauch mit dem Putz bündig abgeschnitten. Sichtbare  Leitungen sind ausreichenden Decken- bzw. Wandabstand zu montieren. Anliegende oder angespitzte Leitungen werden nicht abgenommen. Heizkörper dürfen erst nach dem Verschließen der Wandschlitze demontiert werden. Regulierventile und Verschraubungen sind gegen Gipsmörtel und sonstige Verunreinigungen zu verwahren. Konvektorverpackungen und ähnliches sind bis zur endgültigen Inbetriebnahme zu belassen. Bei Verwendung von Flachheizkörpern sind die Aufhängungen so zu konstruieren, dass die Wärmemausdehnung d. Heizkörper ungehindert und ohne Geräusch möglich ist.

6.  Inbetriebnahme, Abnahme, Leistungsmessung

6.1  Bei der Wahl der Maschinen, Apparate, Armaturen, sowie der beschriebenen Materialien
  und bei der Ausführung der Anlage ist besonders darauf zu achten, dass keine Störungen
  durch Geräusche, Schwingungen und ähnl. entstehen dürfen. Amtliche Abnahmebescheinigungen sind der Bauherrschaft vor Montage der Apparate vorzulegen. Soweit auf dem Markt
  vorhanden, sollen nur Erzeugnisse mit Prüfzeichen und Ursprungsnachweis verwendet
  werden. Technische Hinweise über Anordnung, Ausführung, Anschluss und Inbetriebnahme
  von Anlagenteilen, die zur richtigen Funktion gem. den geltenden Vorschriften und den
  Regeln der Technik notwendig sind, müssen vom Auftragnehmer rechtzeitig angegeben
  werden, auch wenn diese Anlagenteile vom Auftragnehmer nur geliefert bzw. bei bauseitiger
  Lieferung nur mont. und angeschlossen werden. Diese Angaben werden vom Auftragnehmer
  ohne Aufforderung sinngemäß erwartet für Anlagenteile, die von Sub- oder Nebenunternehmern geliefert oder montiert werden. Bei der Übergabe der Anlage hat stets eine Einweisung und Erläuterung zu erfolgen. Eine Bedienungsanleitung ist an der Wand im Apparateraum anzubringen. Sollte die Anlage einer Vorabnahme unterliegen, sind hierfür alle notwendigen Unterlagen gesondert bereitzustellen.

6.2  Die Anlage ist so mit Bezeichnungsschildern auszustatten, dass Klarheit über Funktionen der
  Absperr- und Regelorgane besteht. Die Schilder sind mit der Lüftungs- und Heizungsinstallationsfirma auf die gleiche Ausführung abzustimmen.

6.3  Werden Leistungsmessungen verlangt, so sind die Messergebnisse dem Auftraggeber
  schriftlich mitzuteilen. Es sind die verschiedenen Gewährleistungen bei der Probe- bzw. der
  Betriebsabnahme nachzuweisen. Die Leistungen müssen mit den in den Leistungsbeschreibungen angegebenen Werten praktisch übereinstimmen. Die erforderlichen Messgeräte sind vom Auftragnehmer in geeichter Ausführung zur Verfügung zu stellen.

7.  Sonstiges

7.1  Den Bauwasser- und Stromanschluss stellt der Auftraggeber zur Verfügung. Die Kosten
  werden von der Gemeinde übernommen . Die erforderlichen Zuleitungen zur Verwendungsstelle sind Sache des Auftragnehmers.

## Zusätzlicher Text
TECHNISCHE VORBEMERKUNGEN LÜFTUNG

Der Ausführung sämtlicher Leistungen und Lieferungen dieses Leistungsverzeichnisses liegen zugrunde:
-  die einschlägigen Bestimmungen der jeweils neuesten Fassung der VOB, insbesondere
  DIN 1961, sowie DIN 18379 und 18421.
-  die Vorschriften und Auflagen der Berufsgenossenschaften, der Baupolizei und der zuständigen Gemeindedienststelle.
-  die Bestimmungen der DIN 4109 und der einschlägigen VDI-Richtlinien, die beim Planungsbüro aufliegenden Pläne.
-  die Angaben der Bauleitung.

1.  Insgemeinkosten, wie Fracht und Transport von Materialien und Werkzeugen, Montageüberwachung, Versicherungen, Stellung der Verpackung, Rücktransport der Werkzeuge, Werkzeugvorhaltung, Fahrtkosten, Auslösungen, Inbetriebnahme, Einregulierung, Luftmengenmessung und Übergabe der Anlage, Einweisung des Bedienungspersonals, Anfertigung der
  Werkstatt-, Detail- und Bestandspläne sind in die Einheitspreise einzukalkulieren.

2.  Der Bieter hat sich vor Angebotsabgabe über Lage und Beschaffenheit der Baustelle, sowie
  über den Umfang und Art der Leistungen genau zu unterrichten. Das Leistungsverzeichnis
  darf nicht geändert werden.
  Evtl. Einwände oder Verbesserungsvorschläge sind dem Angebot in einem gesonderten
  Schreiben beizufügen. Die aufgeführten Fabrikate können durch gleichwertige Fabrikate ersetzt werden. Wird kein anderes Fabrikat angegeben, so müssen bei der Ausführung die
  eingesetzten Fabrikate verwendet werden.

3.  Hat der Auftragnehmer Bedenken gegen die vorgeschriebene Art der Ausführung oder die
  vorhergesehenen Materialien, so hat er diese dem Auftraggeber unverzüglich und vor Inangriffnahme der Arbeiten schriftlich mitzuteilen, andernfalls kann er für die darauf entstehenden Mängel und Schäden haftbar gemacht werden.

4.  Nach der Auftragserteilung erhält der Auftragnehmer Ausführungspläne in einfacher Ausfertigung, die er umgehend und verantwortlich prüfen muss (DIN 1961, § 3, Ziffer 3). Fehlende
  Aussparungen sind aufzuweisen und werden dann bauseits hergestellt. Ergeben sich Ab-
  änderungen gegenüber den vorgesehenen Ausführungsplänen, z. B. bedingt durch bauliche
  Änderungen, so sind diese nach erfolgter Absprache mit dem Auftraggeber dem derzeitigen
  Planungszustand plantechnisch anzupassen. Sie sind für die Ausführung nicht verbindlich.
  Bei etwa sich ergebenden Differenzen zwischen Ausführungsplänen und
  dem Leistungsverzeichnis haben die Ausführungspläne Vorrang.

5.  Mehrungen und Minderungen der Massen und das Entfallen einzelner Positionen bleiben
  ohne Einfluss auf die Bildung und Einheitspreise.

6.  Die vom Auftragnehmer zu liefernde, bzw. zu erstellende Anlage muss in allen Teilen funktionsfähig sein und an sie gestellten Anforderungen voll entsprechen.

7.  Für evtl. von der örtlichen Baufirma benötigte Hilfskräfte und Maschinen zu Transport oder
  anderen Vergaben ist die Vergütung vom Auftragnehmer zu übernehmen. Sollte zur bequemen
  Montage ein Nachbrechen der vorhandenen Aussparungen erforderlich werden, so ist dies
  vom Auftragnehmer zu erledigen.

8.  Leistungen, die schon während der Bauzeit als mangelhaft oder vertragswidrig erkannt werden, hat der Unternehmer umgehend durch mangelfreie Leistungen zu ersetzen. Hieraus
  können vom Auftragnehmer keine Ansprüche erhoben werden.

9.  Bei der Herstellung der Werkstatt- und Detailpläne, sowie bei der Durchführung der Montagearbeiten ist eine gegenseitige Abstimmung mit den anderen am Bauwerk beschäftigten Firmen
  unbedingt erforderlich. Das Planungsbüro und die Bauleitung ist zu der Absprache zu verständigen. Für alle in der Werkstatt herzustellenden Teile sind die Maße am Bau zu nehmen.

10.  Die erforderlichen Werkstatt- und Detailpläne sind rechtzeitig vor Ausführung dem Auftraggeber, sowie dem Planungsbüro zur Genehmigung vorzulegen. Die Verantwortung und
  Haftung des Auftragnehmers werden durch die Anerkennung in keiner Weise aufgehoben.

11.  Arbeiten, die von anderen am Bauwerk beteiligten Firmen zur Weiterführung der Montage
  notwendig sind, müssen der Bauleitung rechtzeitig angegeben werden.

12.  Stemmarbeiten dürfen nur mit Zustimmung der Bauleitung oder des Statikers ausgeführt
  werden.

13.  Die feuerbeständige Kanalummantelung ist nach den Vorschriften der Feuerschutzamtes
  auszuführen.

14.  Auf Schallübertragung ist zu achten. Auflagerungen, Aufhängungen und Befestigungen
  sind mit entsprechender Schallisolierung zu versehen. die Endlautstärken sind den DIN-
  Normen entsprechend einzuhalten.

15.  In Naßräumen ist als Aufhängematerial nur Kunststoff, nichtrostender Stahl oder feuerverzinkter Stahl zu verwenden. Kaltverzinkungen sind nicht zulässig. In allen anderen Räumen ist als Aufhängung oder Unterstützung grundierter Stahl, der vorher entrostet wurde, zu
  verwenden.

16.  Die Befestigung von Aufhängematerial muss mit Dübel und Schraube erfolgen. Für die Dübel
  muss die Brauchbarkeit für den Verwendungszweck bei der Baurechtsbehörde nachgewiesen
  werden.

17.  Elektrische Angaben über Leitungsquerschnitte, Adernzahl, Motorstärke usw. ist rechtzeitig
  dem Elektro-Planungsbüro anzugeben. Die VDE und EVU-Richtlinien sind zu beachten.

18.  Das zwischen Auftragnehmer und Auftraggeber gemeinsam vorzunehmende Aufmaß hat vor
  dem Isolieren bzw. Abdecken der Leitungen zu erfolgen.

19.  Bei Abnahme sind eine Bedienungs- und Wartungsanleitung für die Anlage dem Auftraggeber zu übergeben.

20.  Der Schlussrechnung sind eine Aufmaßzusammenstellung sowie Bestandspläne in dreifacher
  Ausfertigung beizulegen. Originalpläne werden zur Anfertigung der Mutterpausen zur Verfügung gestellt. In den Bestandsplänen müssen alle Änderungen und Ergänzungen, die sich
  während der Bauzeit ergeben haben, enthalten sein.

21.  Wand- und Deckendurchführung
  Bei Wand- und Deckendurchführungen sind die Rohre mit Manschetten wie z. B. Mineralwolle auf Bitumenpapier oder ähnlichem zu ummanteln. Die Isolierung muss auf jeder Seite
  der Wand o. Decke mindestens 5 cm überstehen. Bei Ausführung der Gipserarbeiten ist
  darauf zu achten, dass die Isolierung nicht entfernt wird. Bei sichtbaren Wanddurchführungen
  ist nach Fertigstellung der Wandoberfläche die Isolierung bündig mit dieser abzuschneiden
  und mit zweiteiligen Rosetten abzuschließen.

22.  Akustische Emissionswerte
  Die Schallschutzwerte nach DIN 4109 (neueste Fassung) sind einzuhalten.

  Auf Wunsch des Bauherrn und insbesondere bei möglicherweise zu erwartenden
  Beanstandungen, sind vom Auftragnehmer die Werte vorzumessen und darüber
  ein Messprotokoll anzufertigen, die Kosten werden hierfür nicht erstattet.

## Zusätzlicher Text
TECHNISCHE VORBEMERKUNGEN SCHALLSCHUTZ HEIZUNG UND SANITÄR

1.  Rohrbefestigungen
Um das Rohrnetz vom Baukörper zu trennen, sind folgende Baumaßnahmen zu treffen: Die Innenseite der Rohrschellen ist um soviel größer als der Rohraußendurchmesser zu wählen, dass das Einlegen eines Vollgummistreifens gewährleistet wird. Die Einlagen sind so zu sichern, dass dieselben durch die Dehnbewegung der Rohrleitungen nicht herausgeschoben werden können. Handelsübliche Rohrschellen mit schalldämmender Einlage sind zulässig, wenn die Einhaltung der erforderlichen Schalldämmung durch Zulassungsbescheid nachgewiesen werden kann. Grundsätzlich dürfen für sämtliche Befestigungen der Rohre, Apparate und sonstige Anlagenteile nur Rohrschellen mit körperschalldämmenden Einlagen verwendet werden. Auf die schalldämpfende Ausführung der Führungs- und Festpunkte ist besonders zu achten. Die Verwendung von Rohrhaken ist nicht gestattet. Bei Heizkörperanschlussleitungen können bei engen Schlitzverhältnissen z. B. Armaflexschläuche 9 mm Wandstärke verwendet werden. Kalt-, Warm- und Zirkulationsleitungen sind wenigstens mit "misselfix-schlauch" mit Dampfsperre zu umhüllen, ebenso Schmutz und Regenwasserleitungen die eingemauert werden. Wandeinbauventile sind wie Rohrleitungen zu isolieren.

2.  Wand- und Deckendurchführung
Bei Wand- und Deckendurchführungen sind die Rohre mit Manschetten wie z. B. Mineralwolle auf Bitumenpapier oder ähnlichem zu ummanteln. Die Isolierung muss auf jeder Seite der Wand ohne Decke mindestens 5 cm überstehen. Bei Ausführung der Gipserarbeiten ist darauf zu achten, dass die Isolierung nicht entfernt wird. Bei sichtbaren Wanddurchführungen ist nach Fertigstellung der Wandoberfläche die Isolierung bündig mit dieser abzuschneiden und mit zweiteiligen Rosetten abzuschließen.

3.  Heizkörperbefestigungen
Es sind Heizflächenkonsolen und -halter in schalldämmender Ausführung mit Kunststoffeinlage zu verwenden.

4.  Sanitäre Einrichtungsgegenstände
Sämtliche Spülkästen sind durch Zwischenlagen von weichen Vollgummischeiben körperschallgedämmt zu befestigen. Die Dusch- und Badewannen sind schallgedämmt so einzubauen, dass die Wannenfüße auf Weichgummiunterlagen mit Stahlblechabdeckung auf die Stahlbetondecke gestellt wird. Sollten die Wannenfüße auf den schwimmenden Estrich gestellt werden, so muss dies mit dem Bauleiter oder Fachplaner abgesprochen werden. Die Wanne ist frei vor der gefliesten Wand zu montieren u. ist mit Kitt u. Wandanschlussprofilen abzudichten. Alle Waschtische, Handwaschbecken, Wandklosettkörper, Wandbidet, Ausgussbecken, Spüle etc. dürfen keinen direkten Kontakt mit der Wand besitzen. Sämtliche Berührungsstellen sind mit Schalldämmstreifen zu hinterlegen. Sämtliche erforderlichen Dichtmittel und Auflagenmaterialien sind in die Einheitspreise einzukalkulieren.

5.  Rauchrohreinführung
Die Rauchrohrschornsteineinführung hat mit doppelter schallgedämmter Wandhülse zu erfolgen.

6.  Akustische Emmisionswerte
Die Schallschutzwerte nach DIN 4109 (neueste Fassung) sind einzuhalten. Auf Wunsch d. Bauherrn und insbesondere bei möglicherweise zu erwartenden Beanstandungen, sind vom Auftragnehmer die Werte vor zumessen und darüber ein Messprotokoll anzufertigen, die Kosten werden hierfür nicht erstattet.

## Zusätzlicher Text
Revisionsunterlagen nach Vorgabe Auftraggeber

Der Auftragnehmer hat im Rahmen seines Leistungsumfangs als Nebenleistung alle in VOB Teil C genannten Unterlagen zusammen zu stellen. Dazu gehören insbesondere auch Betriebs- und Wartungsanweisungen und Ersatzteillisten.
Er hat diese Unterlagen dem Auftraggeber spätestens eine Woche vor der Abnahme in einfacher Ausfertigung zur Prüfung, nach Prüfung jedoch in 3-facher Ausführung zu übergeben. Eine Vergütung erfolgt insofern nicht.
Für die Ausführung der Revisionsunterlagen werden vom Auftraggeber Vorgaben festgelegt.
Das Nicht-Vorliegen der Revisionsunterlagen zum Zeitpunkt der Abnahme oder eine grobe Abweichung von den Vorgaben für die Revisionsunterlagen stellt einen gravierenden Mangel dar.
Vorgaben für die Erstellung von Revisionsunterlagen:
-die Revisionsunterlagen in Papierform müssen in automatisch kopierfähiger Form vorgelegt werden (das bedeutet ohne Bindungen, Heftungen, Klammern etc.)
-Für die Revisionsunterlagen ist verbindlich nachfolgende Gliederung anzuwenden
-Unterlagen innerhalb der einzelnen Gliederungspunkte sind in alphabetischer Reihenfolge zu sortieren
-In sämtlichen allgemeinen Dokumenten, die nicht ausschließlich die eingebaute Komponente beschreiben, ist die entsprechende Komponente oder deren Ausprägung eindeutig kenntlich zu machen
-Es werden keine allgemeinen Produktkataloge akzeptiert
-Es werden ausschließlich Unterlagen in deutscher Sprache akzeptiert.

Verbindliche Gliederung:
Inhaltsverzeichnis
1.Anlagenbeschreibung
(umfasst eine stichpunktartige Beschreibung der Installationen)
2.Protokolle
(Umfasst unter anderem: Protokoll der vorgenommenen Vorabnahmen/Sichtabnahmeprotokolle, Protokolle Abnahmen, Protokolle Mängelbeseitigung, Protokolle TÜV/TÜH-Abnahmen, Bescheinigung über Einhaltung der VDE- und DIN-Normen Bauartenzulassungen, Messprotokolle Einregulierungsmessung (Ist/Soll-Gegenüberstellung), Bestätigung über den fachgerechten Einbau der Brandschutzdurchführungen, Errichterbescheinigungen nach EnEV/GEG, Protokolle Druckproben, Prüfprotokolle für elektr. Anlagen sämtlicher Stromkreise, Protokoll Einweisung Betriebspersonal)
3.Schemata
(Umfasst z.B.: Strangschemata, Regelschemata, elektrische Schemata)
4.Bedienung und Wartung
(Umfasst z.B.: Bedienungsanleitungen, Notfallplan über die wichtigsten Funktionen der Anlage Wartungsanweisungen, Schmierpläne, Wartungsangebot auf Basis Wartungschecklisten)
5.Grundlagen der Montageplanung
(Umfasst z.B.: eigene oder von der Fachplanung bereitgestellte Berechnungen, eigene oder von Fachplanung oder Herstellern zugearbeitete Auslegungen verbauter Komponenten)
6.Herstellerunterlagen
(Umfasst z.B.: Herstellerprospekte (mit Kennzeichnung aller eingesetzten Komponenten), Unterlagen mit Kennlinien für eingesetzte Komponenten mit Kennzeichnung der Betriebspunkte, Gerätekartei mit Fabrikatsliste und Ersatzteilliste aller eingesetzten Komponenten)
7.Unterlagen Elektro
(Umfasst z.B.: Stromlaufpläne und Klemmenpläne, Schaltschrankstückliste (Menge, Fabrikat, Bestellnr., Typenbezeichnung, Positionsbezeichnung lt. Stromlaufplan), Schaltschrankansicht (Außenansicht, Innenansicht, Querschnitt), Funktionsbeschreibung der Anlage, Kabellisten (Kabelart, Querschnitt, Adernzahl, Kabellänge, Ziel-/Endpunkt),  Stromaufnahme / Einstellwerte Schutzorgane)
8.Regelung
(Umfasst z.B.: Beschreibung der Regelungsfunktionen, Regelschemata mit eingetragenen Regelparametern)
9.Revisionspläne
(Umfasst z.B.: Revisionspläne, Gerätezeichnungen, Übersichtspläne)
Sind für einen der genannten Gliederungspunkte keine Unterlagen beizubringen, bleibt der Gliederungspunkt leer.

Revisionsunterlagen sind auf alle Einheitspreise umzulegen und werden nicht gesondert vergütet

## 430 - Lüftungstechnik HGW
Datum: 20.02.2026

### 01 Lüftungstechnik

#### 01.01 Titel Lüftungsgerät

**01.01.0001 Lüftungsgerät**
Lüftungsgerät

mit integriertem Display
mit Enthalpietauscher

Das Lüftungsgerät
ist ein zentrales, kompaktes
Lüftungsgerät mit Wärmerückgewinnung
und integriertem Sommerbypass. Dieses
Lüftungsgerät eignet sich hervorragend
für Neubauten sowie für
Sanierungsmaßnahmen.
Das aus verzinktem sowie lackiertem
Stahlblech bestehende Gehäuse ist
schall sowie wärmegedämmt.
Sparsame Gleichstromventilatoren stellen
den sparsamen Betrieb sicher und
ermöglichen daher eine hohe
Elektroeffizienz. Zu und
Abluftventilator sind getrennt
voneinander regelbar und lassen sich
durch Eingabe der Bilanzluftmenge
prozentgenau einstellen.
Kernstück Gerätes ist der KreuzGegenstrom Wärmetauscher
aus Kunststoff mit einem
Wärmerückgewinnungsgrad von mehr als
90%. Die Bedienung erfolgt über die
integrierte Bedieneinheit. Optional
kann die Bedienung über eine
kabelgebundene Bedieneinheit erfolgen
(ComfoSense C oder ComfoSwitch C), die
mit einem bauseitigen Kabel
(JYSTY 2x2x0,6) an das Lüftungsgerät
angeschlossen werden. Wahlweise kann die
Bedienung auch über die Schnittstellen
ComfoConnect LAN C oder Comfoconnect
KNX C erfolgen.
Alle Betriebszustände sowie
Fehlermeldungen sind auf dem Display
erkennbar.
Das Lüftungsgerät wird steckerfertig
geliefert. Die Filter sind frontseitig,
ohne das Gerät zu öffnen vom Benutzer
einfach zu wechseln.
Das Gerät kann sowohl
wandhängend als auch bodenstehend mit
einem optional erhältlichen Sockel
montiert werden.
Der Anschluss erfolgt über 4
Anschlussstutzen DN 180 nach oben.
Automatische Frostschutzregelung
Filterwechselanzeige
G4 Gerätefilter (optional Filterklasse
F7 erhältlich)
Automatischer und
temperaturgesteuerter Sommer Bypass
Fehlerhistorie der letzten drei
Fehlermeldungen
Zu und Abluftventilator sind einzeln
zuschaltbar
Komforttemperaturregelung
Schornsteinfegerregelung
Wärmetauscher: Kunststoff
Ventilatoren: EC
Gleichstromventilatoren radial
saugseitig
Filter: Abluft: G4, Außenluft: G4
Kondensatanschluss: DN 32
Luftkanalanschlüsse: 4x DN180 nach
Oben
Netzanschluss: 230V, 50 Hz
Einsatzgrenzen: 7C bis 40C im
Aufstellraum
Schalleistung (min/max):
Abluft: 43,0 dB(A) / 60 dB(A)
Zuluft: 54,0 dB(A) / 75 dB(A)
Wärmebereitstellungsgrad: bis zu 92%
Volumenstrom:
maximal 600 m3/h bei 200 Pa extern
minimal 60 m3/h bei 15 Pa extern
Leistungsaufnahme:
maximal 345 Watt
Elektroeffizienz: 0,26Wh/m3 bei 420m3/h
Abmessungen:
Höhe: mit Stutzen 850 mm
Breite: 725 mm, Tiefe: 570 mm

Fabrikat Zehnder ComfoAir Q600 ST

o.glw.

Fabrikat:  '........................................'

Typ:  '........................................'
Menge: 4,000 St

**01.01.0002 Vorheizregister**
Vorheizregister

Das modulierende Vorheizregister
passt sich optimal an Temperatur, Volumenstrom und Luftfeuchtigkeit an und stellt die benötigte Außenlufttemperatur
für energieeffizienten Betrieb bei
allen Außentemperaturen zur Verfügung.
Dank großer Fläche und Deltaform ist
der Druckverlust dabei vernachlässigbar
gering. Das senkt zusätzlich den
Stromverbrauch.

Fabrikat Zehnder ComfoAir ZE

o.glw.

Fabrikat:  '........................................'

Typ:  '........................................'
Menge: 4,000 St

**01.01.0003 Trockensiphon**
Trockensiphon

Siphon zum Ableiten von anfallendem
Kondensat. Der Siphon wird an den
Kondensatstutzen des ComfoAir Komfort
Lüftungsgerätes angeschlossen.
Durch eine Kunststoffkugel wird
auch bei Betriebszeiten in denen kein
Kondensat anfällt ein garantierter
Abschluss erreicht, und kommt daher auch
ohne Wasservorlage aus.
Falschluftansaugung und Geräusche werden
somit ausgeschlossen. Siphon wirkt
saugseitig abschließend.

Material: Kunststoff HDPE weiss
Abwasseranschluss: 40mm
Lüftungsgerät: DN32
Menge: 4,000 St

**01.01.0004 Bedieneinheit**
Bedieneinheit
zur kabelgebundenen
Bedienung der Komfort- Lüftungsgeräte
Mit der Bedieneinheit lassen sich in der
Benutzerebene Funktionen wie Tag- und
Uhrzeit, Belüftungsstufe und Modus
einstellen und ablesen.
Durch das Display mit
Hintergrundbeleuchtung können alle
Betriebszustände abgelesen werden und
durch die 5 Tasten alle Einstellungen
vorgenommen werden.

Ablesen und Einstellen von Uhrzeit.
Ablesen und Einstellen der
Belüftungsstufe.

Auto/Manuell-einstellung
Kindersicherung
Partytimer

Bypasssteuerung

Einstellen eines individuellen,
persönlichen Lüftungsprogramms.

Die Kommunikation zu
dem Lüftungsgerät wird durch ein
bauseitig verlegtes Kabel hergestellt.
Verbindungsleitung: JYSTY 2x2x0,6
Farbe: RAL9001/9016

Fabrikat der Planung:

Typ: ZE Bedieneinheit ComfoSense C55

o.glw.

Fabrikat:  '........................................'

Typ:  '........................................'
Menge: 4,000 St

**01.01.0005 Schnittstelle**
Schnittstelle

Über das Schnittstellen Modul
ist die Steuerung der
Lüftungsgeräteüber eine APP möglich.
Das Modul wird direkt über ein Standard
Netzwerkkabel oder per WLAN mit dem
Heimnetzwerk verbunden. Die APP kann
über den Apple Store oder Google Play
Store kostenlos  heruntergeladen werden.
Eine Integration in ein Smarthome System
ist über den Modbus RTU/TCP Anschluß
möglich. Die Kommunikation des Moduls
zum Lüftungsgerät wird durch ein
bauseitig verlegtes Kabel hergestellt.
Verbindungsleitung:
JYSTY 2x2x0,6

Fabrikat der Planung:

Typ: ZE Schnittstelle ComfoConnect PRO

o.glw.

Fabrikat:  '........................................'

Typ:  '........................................'
Menge: 1,000 St

**01.01.0006 Schnittstelle KNX**
Schnittstelle KNX

Mit dem SchnittstellenModul
KNX C ist die Steuerung
der Lüftungsgeräte über ein
hausinternes KNX System möglich.
Das Modul wird über ein bauseitig
verlegtes Kabel mit dem KNX System
verbunden. Die Kommunikation des
Moduls zum Lüftungsgerät wird durch
ein bauseitig verlegtes Kabel
hergestellt.
Verbindungsleitung: JYSTY 2x2x0,6

Fabrikat der Planung:

Typ: ZE Schnittstelle ComfoConnect KNX

o.glw.

Fabrikat:  '........................................'

Typ:  '........................................'
Menge: 1,000 St

**01.01.0007 Filterset**
Filterset
für zuvor beschriebenes Lüfungsgerät
Der Austausch der Filter sollte in
regelmäßigen Abständen und nach
Belastung der Luft vorgenommen werden.
Der Austausch kann werkzeuglos durch den
Benutzer vorgenommen werden.
Die Luftrichtung ist auf jedem
Filterelement
gekennzeichnet.

Fabrikat der Planung:

Typ: ZE Filterset G4/G4

o.glw.

Fabrikat:  '........................................'

Typ:  '........................................'
Menge: 4,000 St

**01.01.0008 Telefonie-Schalldämpfer 200**
Telefonie-Schalldämpfer 200
DN 200, Länge = 1000 mm

Zehnder Telefonie-Schalldämpfer 200
Flexibler Telefonieschalldämpfer aus
Aluminium, mit einer Schalldämmpackung
von 50 mm und Rieselschutz, nicht
brennbar nach DIN 4102 Klasse A1,
Anschlussstutzen Nippelmaß

Material: Alu/Mineralfaserfilz
Anschlussstutzen: DN 200
Länge: 1000 mm

Fabrikat der Planung:

Typ: ZE Telefonie-Schalldämpfer 200
DN 200, Länge = 1000 mm
Fabrikat: Zehnder Comfosystems

o.glw.

Fabrikat:  '........................................'

Typ:  '........................................'
Menge: 16,000 St

#### 01.02 Titel Luftkanäle mit Zubehör

*Hinweis: Herstellen von leichten Rahmen- und Tragekonstruktionen*
Herstellen von leichten Rahmen- und Tragekonstruktionen
für Geräte- und Einbauteile, Kanäle etc., Ausführung in erforderlicher Stabilität und Tragfähigkeit, allen Sicherheitsbestimmungen u. Vorschriften entsprechend.

**01.02.0001 Stahlkonstruktion als Zuschlag**
Stahlkonstruktion als Zuschlag
Profilstahlkonstruktion für Tragegerüste
Konsolen, Festpunkte und Gleitlager bestehend aus:

Schlitzschienen, Gewindestäben, Haltern, Grundplatten, Trägerklauen, Trapezhän- gern, Montagewinkeln, Unterlagsscheiben, Schrauben, Muttern usw. im Baukastenprinzip zu kompletten Befestigungseinheiten kombinierbar. Alle Teile sind aus Stahl feuerverzinkt, und nach statischen Erfordernissen dimensioniert. Der statische Nachweis ist auf Anforderung dem Auftraggeber einzureichen. Kosten hierfür sind in die Einheitspreise einzukalkulieren. Abrechnung nach den Einheitsgewichten der zutreffenden DIN-Normen.

Fabrikat: Müpro
Bezugsadresse:
MÜPRO GmbH
Befestigungs- und Schallschutzsysteme
Hessenstraße 11
65719 Hofheim-Wallau
Tel. 06122-808-0
Fax. 06122-4702

o.glw.

Fabrikat:  '..........'........................................''

Typ:  '..........'........................................''
Menge: 100,000 kg

*Hinweis: Hinweis Kanäle:*
Hinweis Kanäle:

Es werden sendzimier verzinkte Blechtafeln verwendet; Blechstärke nach folgenden Tabellen:

Druckstufe 1 und 4

Nennmaß d. größ-  Blech- Blechlehrenten Kantenlänge  stärke n. DIN 24190

bis 530 mm  0,60 mm
560 bis 1000  0,80 mm
1060 bis 2000  1,00 mm
2120 bis 4000  1,10 mm

Druckstufe 2 und 5

Nennmaß d. größ-  Blech- Blechlehrenten Kantenlänge  stärke n. DIN 24190

bis 530 mm  0,70 mm
560 bis 1000  0,90 mm
1060 bis 2000  1,10 mm
2120 bis 4000  1,20 mm

Zur Entdröhnung werden die Kanäle u.a. durch Diagonalrücken versteift, schwierige Form- und Teilstücke erhalten eine zusätzliche äußere Profileisen-Konstruktion. Die ausreichende Dehnungsaufnahme der thermischen oder baulichen Spannungen muss berücksichtigt werden. Bei einem ungünstigeren Verhältnis als 1 : 5 werden in die Kanäle durchlaufende Trennbleche eingebaut.

Es kommen außer verschraubten Winkelflanschverbindungen nur noch Profilverbindungen zur Ausführung. Kadmierte oder verzinkte Schrauben sind zu verwenden. Die Flanschen sind mit dauerelastischem Kitt, oder gleichwertigem abzudichten. Dichtheitsklasse B nach DIN EN 12237 und DIN 1507

Die Aufhängung erfolgt im allgemeinen durch Spreizdübel, wobei die Aufhängungen keinen Körperschall an Decke und Mauerwerk übertragen dürfen. Die Kanaldurchführungen sind durch Bitumenpappenumwicklung und Styroporplatten im Bereich des Mauerwerks gegen die Wand zu isolieren.

Flexible Rohre werden zur Verbindung von Rohrstutzen an Deckenluftverteilern und Anschlussstutzen des Verteilerkanalnetzes verwendet.

Die flexiblen Rohre werden auf die Rohrstutzen mit dauerelastischem Kleber befestigt. "Normal"-Spannbänder und Spannschloß für Betätigung mittels Schraubenzieher bzw. Steckschlüssel aus verz. Werkstoff und zusätzlicher äußerer Bandagierung, mit selbstklebendem Kunststoffband 10 cm breit.

Die Kanaloberfläche errechnet sich aus dem Umfang und der Länge entsprechend der VOB, Teil  C,  DIN 18 379 und DIN 24 195 (Juli 1988)

**01.02.0002 Verzinkter gerader Blechkanal, Blechstärke: 0,6 mm**
Verzinkter gerader Blechkanal, Blechstärke: 0,6 mm
Verzinkter gerader Blechkanal mit Diagonalversteifung und Flansch bzw. Profilschiebeverbindung in stabiler Ausführung wie vor beschrieben, einschl. aller erforderlichen Winkeleisenrahmen, Schrauben, Dichtungen, Aufhänge-, Befestigungs- und Verbindungsmaterialien
Menge: 60,000 m2

*Hinweis: Formteile*

**01.02.0003 Verzinkte Blechkanal-Formteile, Blechstärke: 0,6 mm**
Verzinkte Blechkanal-Formteile, Blechstärke: 0,6 mm
wie Bogen, Etagen, Abzweige, Hosenstücke und Übergangsstücke mit den erforderlichen Luftleitblechen, einschl. den erforderlichen Winkeleisenrahmen, Schrauben, Dichtungen, Aufhänge-, Befestigungs- und Verbindungsmaterialien.
Menge: 90,000 m2

*Hinweis*

*Hinweis: Hinweis Runde Luftleitungen:*
Hinweis Runde Luftleitungen:
Es sind folgende Normen zu beachten: DIN EN 1506, DIN EN 12237, DIN EN 13180 und DIN EN 13779.

Ausführung in Luftdichtheitsklasse B nach DIN EN 1507.

Die Verbindungen von Rohren und Formstücken sind mit Gummilippendichtungen herzustellen.

Die Rohrschellen und die Gummilippendichtung sind in die Einheitspreise pro laufender Meter und Formstück miteinzukalkulieren und werden nicht separat vergütet.

Flexrohr Typ FL, aus Alu doppellagig als Verbindungsleitung zur Hauptleitung. Länge je Verbindungsleitung max. 0,5 m.

Sämtliche Blechkanäle und Wickelfalzrohre sind einschl. aller erforderlichen Winkeleisenrahmen, Schrauben, Dichtungen, Aufhänge-, Befestigungs- und Verbindungsmaterialienzu kalkulieren. Diese Kosten sind einzukalkulieren und werden nicht separat vergütet.

*Hinweis: Runde Luftleitung als Rundrohr / Wickelfalzrohr*
Runde Luftleitung als Rundrohr / Wickelfalzrohr
mit verzinkter Tragkonstruktion aus Rohrschellen, zur Auflage/Aufhängung des Luftleitungssystems, einschl. Gewindestangen und Befestigungsschrauben, ggf. mit Trägerklemmen, mit zugelassenen Metalldübeln, mit schalldämmender Zwischenlage.

Ausführung:
Stahl verzinkt, als Wickelfalzrohr

Hersteller:  Lindab/Safe

o.glw.

Fabrikat:  '........................................'

Typ:  '........................................'

mit Steckverbindung und Gummilippendichtungen.

Ausführung in Luftdichtheitsklasse B nach DIN EN 1507.
Blechdicke entsprechend DIN EN 12237.

Diese Leitbeschreibung gilt für die nachfolgenden Positionen.

Sämtliche Blechkanäle und Wickelfalzrohre sind einschl. aller erforderlichen Befestigungs- und Montagematerialien wie Winkeleisenrahmen, Schrauben, Dichtungen, Aufhänge-, Befestigungs- und Verbindungsmaterialien zu kalkulieren. Diese Kosten sind einzukalkulieren und werden nicht separat vergütet.

Liefern und montieren

**01.02.0004 Wickelfalzrohr Rohrnennweite DN 80**
Wickelfalzrohr Rohrnennweite DN 80
wie vor beschrieben.
Menge: 1,000 m

**01.02.0005 Wickelfalzrohr Rohrnennweite DN 100**
Wickelfalzrohr Rohrnennweite DN 100
wie vor beschrieben.
Menge: 10,000 m

**01.02.0006 Wickelfalzrohr Rohrnennweite DN 125**
Wickelfalzrohr Rohrnennweite DN 125
wie vor beschrieben.
Menge: 5,000 m

**01.02.0007 Wickelfalzrohr Rohrnennweite DN 150**
Wickelfalzrohr Rohrnennweite DN 150
wie vor beschrieben.
Menge: 1,000 m

**01.02.0008 Wickelfalzrohr Rohrnennweite DN 160**
Wickelfalzrohr Rohrnennweite DN 160
wie vor beschrieben.
Menge: 10,000 m

**01.02.0009 Wickelfalzrohr Rohrnennweite DN 200**
Wickelfalzrohr Rohrnennweite DN 200
wie vor beschrieben.
Menge: 10,000 m

**01.02.0010 Wickelfalzrohr Rohrnennweite DN 225**
Wickelfalzrohr Rohrnennweite DN 225
wie vor beschrieben.
Menge: 10,000 m

**01.02.0011 Wickelfalzrohr Rohrnennweite DN 250**
Wickelfalzrohr Rohrnennweite DN 250
wie vor beschrieben.
Menge: 50,000 m

*Hinweis*

*Hinweis: Bogen Stahl verzinkt*
Bogen Stahl verzinkt
1xd Formstück zu Luftleitung Rundrohr als Bogen 15 bis 90 Grad DIN 24147 Teil 2, mit verzinkter Tragekonstruktion aus Montageschienen, ggf. Trägerklemmen, zur Auflage/Aufhängung des Luftleitungssystems, einschl. Gewindestangen und Befestigungsschrauben mit zugelassenen Metalldübeln, mit schalldämmender Zwischenlage aus Profilgummiband
Ausführung:

Stahl verzinkt DIN 17162 Teil 2, aus gepressten Halbschalen, glatte Ausführung.

Hersteller:  Lindab/Safe

o.glw.

Fabrikat:  '........................................'

Typ:  '........................................'

mit Steckverbindung und Gummilippendichtung. Betriebsüber-/-unterdruck max. 1600 Pa, Blechdicke entsprechend DIN 24147.

Diese Leitbeschreibung gilt für die nachfolgenden Positionen.

Liefern und montieren

**01.02.0012 Bogen Rohrnennweite DN 80**
Bogen Rohrnennweite DN 80
wie vor beschrieben.
Menge: 1,000 St

**01.02.0013 Bogen Rohrnennweite DN 100**
Bogen Rohrnennweite DN 100
wie vor beschrieben.
Menge: 5,000 St

**01.02.0014 Bogen Rohrnennweite DN 125**
Bogen Rohrnennweite DN 125
wie vor beschrieben.
Menge: 5,000 St

**01.02.0015 Bogen Rohrnennweite DN 150**
Bogen Rohrnennweite DN 150
wie vor beschrieben.
Menge: 1,000 St

**01.02.0016 Bogen Rohrnennweite DN 160**
Bogen Rohrnennweite DN 160
wie vor beschrieben.
Menge: 5,000 St

**01.02.0017 Bogen Rohrnennweite DN 200**
Bogen Rohrnennweite DN 200
wie vor beschrieben.
Menge: 5,000 St

**01.02.0018 Bogen Rohrnennweite DN 225**
Bogen Rohrnennweite DN 225
wie vor beschrieben.
Menge: 10,000 St

**01.02.0019 Bogen Rohrnennweite DN 250**
Bogen Rohrnennweite DN 250
wie vor beschrieben.
Menge: 50,000 St

*Hinweis*

*Hinweis: T-Stück Stahl verzinkt zur Luftleitung Rundrohr*
T-Stück Stahl verzinkt zur Luftleitung Rundrohr

Ausführung:
Reduziert oder durchgehend gleiche DN Abrechnung nach größter DN

Stahl verzinkt
DIN 17162 Teil 2, glatte Ausführung.

mit Gummilippendichtung Blechdicke entsprechend DIN 24147.

Hersteller:  Lindab/Safe

o.glw.

Fabrikat:  '........................................'

Typ:  '........................................'

Diese Leitbeschreibung gilt für die nachfolgenden Positionen.

**01.02.0020 T-Stück DN 100**
T-Stück DN 100
wie vor beschrieben.
Menge: 5,000 St

**01.02.0021 T-Stück DN 125**
T-Stück DN 125
wie vor beschrieben.
Menge: 1,000 St

**01.02.0022 T-Stück DN 150**
T-Stück DN 150
wie vor beschrieben.
Menge: 1,000 St

**01.02.0023 T-Stück DN 160**
T-Stück DN 160
wie vor beschrieben.
Menge: 1,000 St

**01.02.0024 T-Stück DN 200**
T-Stück DN 200
wie vor beschrieben.
Menge: 1,000 St

**01.02.0025 T-Stück DN 225**
T-Stück DN 225
wie vor beschrieben.
Menge: 1,000 St

**01.02.0026 T-Stück DN 250**
T-Stück DN 250
wie vor beschrieben.
Menge: 1,000 St

*Hinweis*

*Hinweis: Reduzierung Stahl verzinkt*
Reduzierung Stahl verzinkt

Stahl verzinkt DIN 17162 Teil 2, glatte Ausführung.

mit Steckverbindung und Gummilippendichtungen Betriebsüber-/-unterdruck max. 1600 Pa, Blechdicke entsprechend DIN 24147.

Diese Leitbeschreibung gilt für die nachfolgenden Positionen.

**01.02.0027 Reduzierung DN 100**
Reduzierung DN 100
wie vor beschrieben.
Menge: 5,000 St

**01.02.0028 Reduzierung DN 125**
Reduzierung DN 125
wie vor beschrieben.
Menge: 1,000 St

**01.02.0029 Reduzierung DN 150**
Reduzierung DN 150
wie vor beschrieben.
Menge: 1,000 St

**01.02.0030 Reduzierung DN 160**
Reduzierung DN 160
wie vor beschrieben.
Menge: 1,000 St

**01.02.0031 Reduzierung DN 200**
Reduzierung DN 200
wie vor beschrieben.
Menge: 1,000 St

**01.02.0032 Reduzierung DN 225**
Reduzierung DN 225
wie vor beschrieben.
Menge: 5,000 St

**01.02.0033 Reduzierung DN 250**
Reduzierung DN 250
wie vor beschrieben.
Menge: 15,000 St

*Hinweis*

*Hinweis: Steckverbindung Stahl verzinkt*
Steckverbindung Stahl verzinkt

Ausführung nach DIN EN 1506,
Steckverbindungen mit werksseitig fest montierter Doppellippendichtung aus alterungsbeständigem EPDM-Gummi, temperaturbeständig von -30 bis +100° C, für Dichtheitsklasse D nach DIN EN 12237. Mit selbstsicherndem Stecksystem zur weitestgehend schraubenlosen Verbindung.

Material: verzinktes Stahlblech

Hersteller:  Lindab/Safe

o.glw.

Fabrikat:  '........................................'

Typ:  '........................................'

Diese Leitbeschreibung gilt für die nachfolgenden Positionen.

Liefern und montieren

**01.02.0034 Steckverbindung DN 100**
Steckverbindung DN 100
desgl. wie vor beschrieben.
Menge: 5,000 St

**01.02.0035 Steckverbindung DN 150**
Steckverbindung DN 150
desgl. wie vor beschrieben.
Menge: 1,000 St

**01.02.0036 Steckverbindung DN 160**
Steckverbindung DN 160
desgl. wie vor beschrieben.
Menge: 1,000 St

**01.02.0037 Steckverbindung DN 200**
Steckverbindung DN 200
desgl. wie vor beschrieben.
Menge: 5,000 St

**01.02.0038 Steckverbindung DN 225**
Steckverbindung DN 225
desgl. wie vor beschrieben.
Menge: 5,000 St

**01.02.0039 Steckverbindung DN 250**
Steckverbindung DN 250
desgl. wie vor beschrieben.
Menge: 5,000 St

*Hinweis*

*Hinweis: Muffe Stahl verzinkt*
Muffe Stahl verzinkt

Muffe, zum Verbinden zweier Formstücke. Ausführung nach DIN EN 1506, für Dichtheitsklasse D nach DIN EN 12237. Mit selbstsicherndem Stecksystem zur weitestgehend schraubenlosen Verbindung, mit Sicherungsnocken vorgeprägt.

Material: verzinktes Stahlblech

Hersteller:  Lindab/Safe

o.glw.

Fabrikat:  '........................................'

Typ:  '........................................'

Diese Leitbeschreibung gilt für die nachfolgenden Positionen.

**01.02.0040 Muffe DN 100**
Muffe DN 100
desgl. wie vor beschrieben.
Menge: 5,000 St

**01.02.0041 Muffe DN 150**
Muffe DN 150
desgl. wie vor beschrieben.
Menge: 1,000 St

**01.02.0042 Muffe DN 160**
Muffe DN 160
desgl. wie vor beschrieben.
Menge: 1,000 St

**01.02.0043 Muffe DN 225**
Muffe DN 225
desgl. wie vor beschrieben.
Menge: 5,000 St

**01.02.0044 Muffe DN 250**
Muffe DN 250
desgl. wie vor beschrieben.
Menge: 10,000 St

*Hinweis*

*Hinweis: Flexibles Rundrohr Alu*
Flexibles Rundrohr Alu
Luftleitung als flexibles Rundrohr DIN 24146 Teil 1, mit verzinkter Tragkonstruktion aus Bandstahl, zur Auflage/Aufhängung des Luftleitungssystems, einschl. Gewindestangen und Befestigungsschrauben mit zugelassenen Dübeln, mit schalldämmender Zwischenlage aus Profilgummiband, Ausführung:

Innen- und Außenlage aus Aluminium, einschl. Verbindungen, Dichtungen und Spannbänder, als Anschlussleitungen.

Hersteller/Typ:  Westaflex/AA

o.glw.

Fabrikat:  '........................................'

Typ:  '........................................'

Diese Leitbeschreibung gilt für die nachfolgenden Positionen.

Liefern und montieren

**01.02.0045 Flexrohr Alu bis DN 100**
Flexrohr Alu bis DN 100
wie vor beschrieben.
Menge: 5,000 m

**01.02.0046 Flexrohr Alu DN 125**
Flexrohr Alu DN 125
wie vor beschrieben.
Menge: 1,000 m

*Hinweis*

*Hinweis*

**01.02.0047 Bezeichnungsschilder 100 x 50 mm**
Bezeichnungsschilder 100 x 50 mm
aus Resopal, Farbe weiss, für dauerhafte Klebefestigung, UV-beständig, schwarz gravierte Beschriftung nach Wahl des
Bieters.

Beschriftung in Abstimmung mit dem Bauherrn sowie der Bauleitung (z.B Fortluft Bürolüftungsgerät, Erhitzer)
Menge: 10,000 St

**01.02.0048 Luftrichtungspfeile aus Klebefolie**
Luftrichtungspfeile aus Klebefolie
zur Aufbringung auf Kanäle mit den Bezeichnungen Zuluft, Abluft, Aussenluft, Fortluft.
Menge: 16,000 St

*Hinweis*

**01.02.0049 Brandschutzmörtel zur Rohrabschottung**
Brandschutzmörtel zur Rohrabschottung
in Massivwand/-decke.

Brandschutzabschottung von brennbaren Rohren ≤ 160 mm mit CP 644 Manschette (teilweise CP 648 möglich),
nicht brennbare Rohre ≤ 168 mm (Kupfer bis ≤ 88,9 mm) mit Isolierung aus Mineralwolle (Schmelzpunkt ≥ 1000°C),
nicht brennbare Rohre mit brennbarer Elastomer Schaum Isolierung ≤ 108 mm mit CP 647i,
Schottstärke ≥ 150 mm,
Aufleisten der Wandstärke auf notwendige Schottstärke bauseits.

Feuerwiderstandsklasse feuerbeständig

Montagehinweis:
Es sind die jeweilig in der Zulassung geregelten Materialien und Mindestabstände zu beachten.
Max. Schottgröße Wand 1200 x 2000 mm, Decke 1000 mm x unbegrenzt.
Max. Belegung 60 % der Öffnungsgröße.
Kombinationsmöglichkeiten zur Nachbelegung mit anderen Brandschutzprodukten möglich.

Kennzeichnung mit einem Ausführungsschild.
Fachgerechter Einbau und Verwendung.
Auf eine rauchgasdichte Ausführung ist zu achten.

Allgemeine Bauartgenehmigung Z-19.53-2389
Öffnungsfläche: 0,3m², Zusatzprodukte separat, zu kalkulierender Belegungsgrad 30 %,

Für die Ausschreibung gewähltes Fabrikat:

Fabrikat:  Hilti
Typ:  HILTI  CP 636

Lieferung und Montage System HILTI CP 636 Brandschutzmörtel

o.glw.

Fabrikat:  '..........'........................................''

Typ:  '..........'........................................''
Menge: 10,000 kg

#### 01.03 Titel Kanaleinbauteile

*Hinweis: Rohrschalldämpfer*
Rohrschalldämpfer
Rohrschalldämpfer in runder, starrer Bauform für RLT-Anlagen, in 13 Nenngrößen. Einfügungsdämpfung gemessen nach EN ISO 7235. Gehäuse mit akustisch und thermisch wirksamer Auskleidung. Unterschiedliche Anschlussvarianten, passend für runde Luftleitungen nach EN 1506 oder EN 13180. Gehäuse-Leckluftstrom nach EN 15727, Klasse B.

**01.03.0001 Schalldämpfer 100x1000**
Schalldämpfer 100x1000
-  Einfügungsdämpfung gemessen nach EN ISO 7235
-  Absorptionsmaterial nicht brennbar
-  Packungsdicken 50 und 100 mm

MATERIALIEN UND OBERFLÄCHEN
-  Mantel und gelochtes Innenrohr aus verzinktem Stahlblech
-  Auskleidung aus Mineralwolle

MINERALWOLLE
-  Nach EN 13501, Baustoffklasse A1, nicht brennbar
-  RAL-Gütezeichen RAL-GZ 388
-  Gesundheitlich unbedenklich durch hohe Biolöslichkeit, nach TRGS 905 sowie EU-Richtlinie 97/69/EG
-  Durch Glasvlies vor Abrieb durch strömende Luft bis max. 20 m/s geschützt
-  Inert gegenüber Pilz- und Bakterienwachstum

TECHNISCHE DATEN
-  Nenngrößen: 100 – 800 mm
-  Betriebsdruck: Maximal 1000 Pa
-  Betriebstemperatur: Maximal 100 °C

VARIANTE
Packungsdicke:  050
Nenngröße:  100
Nennlänge:  1000
Gegenflansch:  Ohne
Anschlussvarianten:  Rohrstutzen mit Lippendichtung beidseitig

Fabrikat der Planung: TROX GmbH
Serie: CA050/100x1000/VD2

o.glw.

Fabrikat:  '........................................'
Typ:  '........................................'
Menge: 3,000 St

**01.03.0002 Schalldämpfer 125x1000**
Schalldämpfer 125x1000
-  Einfügungsdämpfung gemessen nach EN ISO 7235
-  Absorptionsmaterial nicht brennbar
-  Packungsdicken 50 und 100 mm

MATERIALIEN UND OBERFLÄCHEN
-  Mantel und gelochtes Innenrohr aus verzinktem Stahlblech
-  Auskleidung aus Mineralwolle

MINERALWOLLE
-  Nach EN 13501, Baustoffklasse A1, nicht brennbar
-  RAL-Gütezeichen RAL-GZ 388
-  Gesundheitlich unbedenklich durch hohe Biolöslichkeit, nach TRGS 905 sowie EU-Richtlinie 97/69/EG
-  Durch Glasvlies vor Abrieb durch strömende Luft bis max. 20 m/s geschützt
-  Inert gegenüber Pilz- und Bakterienwachstum

TECHNISCHE DATEN
-  Nenngrößen: 100 – 800 mm
-  Betriebsdruck: Maximal 1000 Pa
-  Betriebstemperatur: Maximal 100 °C

VARIANTE
Packungsdicke:  050
Nenngröße:  125
Nennlänge:  1000
Gegenflansch:  Ohne
Anschlussvarianten:  Rohrstutzen mit Lippendichtung beidseitig

Fabrikat der Planung: TROX GmbH
Serie: CA050/125x1000/VD2

o.glw.

Fabrikat:  '........................................'
Typ:  '........................................'
Menge: 1,000 St

**01.03.0003 Schalldämpfer 125x500**
Schalldämpfer 125x500
Rohrschalldämpfer wie zuvor beschrieben jedoch Länge 500mm
Menge: 5,000 St

**01.03.0004 Schalldämpfer 150x1000**
Schalldämpfer 150x1000
-  Einfügungsdämpfung gemessen nach EN ISO 7235
-  Absorptionsmaterial nicht brennbar
-  Packungsdicken 50 und 100 mm

MATERIALIEN UND OBERFLÄCHEN
-  Mantel und gelochtes Innenrohr aus verzinktem Stahlblech
-  Auskleidung aus Mineralwolle

MINERALWOLLE
-  Nach EN 13501, Baustoffklasse A1, nicht brennbar
-  RAL-Gütezeichen RAL-GZ 388
-  Gesundheitlich unbedenklich durch hohe Biolöslichkeit, nach TRGS 905 sowie EU-Richtlinie 97/69/EG
-  Durch Glasvlies vor Abrieb durch strömende Luft bis max. 20 m/s geschützt
-  Inert gegenüber Pilz- und Bakterienwachstum

TECHNISCHE DATEN
-  Nenngrößen: 100 – 800 mm
-  Betriebsdruck: Maximal 1000 Pa
-  Betriebstemperatur: Maximal 100 °C

VARIANTE
Packungsdicke:  050
Nenngröße:  150
Nennlänge:  1000
Gegenflansch:  Ohne
Anschlussvarianten:  Rohrstutzen mit Lippendichtung beidseitig

Fabrikat der Planung: TROX GmbH
Serie: CA050/150x1000/VD2

o.glw.

Fabrikat:  '........................................'
Typ:  '........................................'
Menge: 1,000 St

**01.03.0005 Schalldämpfer 160x1000**
Schalldämpfer 160x1000
-  Einfügungsdämpfung gemessen nach EN ISO 7235
-  Absorptionsmaterial nicht brennbar
-  Packungsdicken 50 und 100 mm

MATERIALIEN UND OBERFLÄCHEN
-  Mantel und gelochtes Innenrohr aus verzinktem Stahlblech
-  Auskleidung aus Mineralwolle

MINERALWOLLE
-  Nach EN 13501, Baustoffklasse A1, nicht brennbar
-  RAL-Gütezeichen RAL-GZ 388
-  Gesundheitlich unbedenklich durch hohe Biolöslichkeit, nach TRGS 905 sowie EU-Richtlinie 97/69/EG
-  Durch Glasvlies vor Abrieb durch strömende Luft bis max. 20 m/s geschützt
-  Inert gegenüber Pilz- und Bakterienwachstum

TECHNISCHE DATEN
-  Nenngrößen: 100 – 800 mm
-  Betriebsdruck: Maximal 1000 Pa
-  Betriebstemperatur: Maximal 100 °C

VARIANTE
Packungsdicke:  050
Nenngröße:  160
Nennlänge:  1000
Gegenflansch:  Ohne
Anschlussvarianten:  Rohrstutzen mit Lippendichtung beidseitig

Fabrikat der Planung: TROX GmbH
Serie: CA050/160x1000/VD2

o.glw.

Fabrikat:  '........................................'
Typ:  '........................................'
Menge: 2,000 St

**01.03.0006 Schalldämpfer 200x1000**
Schalldämpfer 200x1000
-  Einfügungsdämpfung gemessen nach EN ISO 7235
-  Absorptionsmaterial nicht brennbar
-  Packungsdicken 50 und 100 mm

MATERIALIEN UND OBERFLÄCHEN
-  Mantel und gelochtes Innenrohr aus verzinktem Stahlblech
-  Auskleidung aus Mineralwolle

MINERALWOLLE
-  Nach EN 13501, Baustoffklasse A1, nicht brennbar
-  RAL-Gütezeichen RAL-GZ 388
-  Gesundheitlich unbedenklich durch hohe Biolöslichkeit, nach TRGS 905 sowie EU-Richtlinie 97/69/EG
-  Durch Glasvlies vor Abrieb durch strömende Luft bis max. 20 m/s geschützt
-  Inert gegenüber Pilz- und Bakterienwachstum

TECHNISCHE DATEN
-  Nenngrößen: 100 – 800 mm
-  Betriebsdruck: Maximal 1000 Pa
-  Betriebstemperatur: Maximal 100 °C

VARIANTE
Packungsdicke:  050
Nenngröße:  200
Nennlänge:  1000
Gegenflansch:  Ohne
Anschlussvarianten:  Rohrstutzen mit Lippendichtung beidseitig

Fabrikat der Planung: TROX GmbH
Serie: CA050/125x1000/VD2

o.glw.

Fabrikat:  '........................................'
Typ:  '........................................'
Menge: 1,000 St

**01.03.0007 Schalldämpfer 200x300x500**
Schalldämpfer 200x300x500
Kulissenschalldämpfer zur Reduzierung von Ventilator- und Strömungsgeräuschen in raumlufttechnischen Anlagen. Dämpfungswirkung durch Absorption und Resonanz. Energiesparende sowie hygienisch getestete und zertifizierte Ausführung. Kulissenschalldämpfer bestehend aus einem Luftkanal mit Luftleitungsanschlüssen und integrierten Kulissen Serie MK oder als Kulisseneinbausatz. Die Schalldämpferkulissen verfügen über einen strömungsgünstig profilierten Kulissenrahmen (Radius 20 mm), Absorptionsmaterial und Kammerblechen. Der Kulissenrahmen reduziert Druckverluste und führt zu einem geringeren Strömungsgeräusch. Die Profilierung sowie die umgefalzten Rahmenenden tragen zur Steifigkeit der Kulisse bei. Einfügungsdämpfung und Schallleistungspegel des Strömungsgeräusches gemessen nach EN ISO 7235. Für Anforderungen in explosionsgefährdeten Bereichen (ATEX), Zone 1, 2, 21 und 22 (außerhalb) gemäß Richtlinie 1999/92/EG. Luftkanal entspricht nach DIN EN 15727 der Luftdichtheitsklasse C und Druckklasse 2.
BESONDERE MERKMALE
- Erhöhte Einfügungsdämpfung im Bereich der kritischen Ventilatorgeräusche durch Kammerbleche
- Ausführung in Luftdichtheitsklasse C und Druckklasse 2 gemäß DIN EN 15727
- Energieeinsparung durch strömungsgünstig profilierten Kulissenrahmen
Bis 30 % niedrigere Druckdifferenzen
- Hygienisch getestet und konform nach VDI 6022
- Große Abmessungen möglich, durch geteilte Ausführung
MATERIALIEN UND OBERFLÄCHEN
- Luftkanal, Luftleitungsprofil aus verzinktem Stahlblech 1.0917 oder Edelstahl 1.4301
- Winkelrahmen aus verzinktem L-Stahl S235JRC2
- Kulissenrahmen, Mittelsteg und Kammerbleche aus verzinktem Stahlblech 1.0917 oder Edelstahl 1.4301
- Streckmetallabdeckung aus verzinktem Stahl 1.0917
- Lochblechabdeckung aus Edelstahl 1.4301
ABSORPTIONSMATERIAL MINERALWOLLE
- Nach EN 13501, Baustoffklasse A1, nicht brennbar
- RAL-Gütezeichen RAL-GZ 388
- Gesundheitlich unbedenklich durch hohe Biolöslichkeit, nach TRGS 905 und EU-Richtlinie 97/69/EG
- Durch aufkaschiertes Glasseidengewebe vor Abrieb durch strömende Luft bis maximal 20 m/s geschützt
- Inert gegenüber Pilz- und Bakterienwachstum gemäß DIN EN 846
AUSFÜHRUNG:
LUFTKANAL
mit Luftkanal
KULISSENOBERFLÄCHE
Glasseidengewebe
MATERIALIEN UND OBERFLÄCHEN
stahlverzinkt 1.0917
LUFTLEITUNGSANSCHLUSS
Luftleitungsprofil 30 mm, stahlverzinkt
VARIANTE
Luftkanal: mit Luftkanal
F Kulissenoberfläche: Glasseidengewebe
Material: verzinktes Stahlblech
200 Breite: 200
300 Höhe: 300
500 Länge (in Luftrichtung): 500
100 Kulissendicke: 100
P Anschlußrahmen: Luftkanalprofil 30 mm

Fabrikat der Planung: TROX GmbH
Serie: MS-F/200x300x500/1x100/P
o.glw.

Fabrikat:  '..........'........................................''

Typ:  '..........'........................................''
Menge: 5,000 St

*Hinweis*

*Hinweis: Konstante Volumenstromregelung*
Konstante Volumenstromregelung
Volumenstromregler in runder Bauform für konstante oder variable Volumenstromsysteme mit niedrigen Luftgeschwindigkeiten, mechanisch selbsttätig, ohne Fremdenergie, für Zuluft und Abluft, in sechs Nenngrößen. Inbetriebnahmebereiter Regler, bestehend aus dem Gehäuse mit leichtgängig gelagerter Regelklappe, Regelbalg, Blattfeder und Handrad zur Einstellung des Volumenstrom-Sollwertes.

**01.03.0008 Konstanter Volumenstromregler DN 100**
Konstanter Volumenstromregler DN 100
-  Einstellen des Volumenstrom-Sollwertes ohne Einstellgerät von außen an einer Skala
-  Nachträglicher Anbau eines Stellantriebes leicht möglich
-  Einwandfreie Funktion auch bei ungünstigen An- und Abströmbedingungen (gerade Anströmlänge 1,5D)
-  Lageunabhängig
-  Jeder Volumenstromregler werkseitig auf speziellem lufttechnischen Prüfstand geprüft

MATERIALIEN UND OBERFLÄCHEN
-  Gehäuse aus verzinktem Stahlblech
-  Regelklappe und weitere Bauteile aus hochwertigem Kunststoff, nach UL 94, V1; nach DIN 4102, Baustoffklasse B2
-  Blattfeder aus rostfreiem Stahl
-  Regelbalg aus Polyurethan

ANSCHLUSSAUSFÜHRUNG
Rohrstutzen mit Lippendichtung, passend für Luftleitungen nach EN 1506 oder EN 13180

TECHNISCHE DATEN
-  Volumenstromregelbereich: 36 - 360 m³/h
-  Volumenstromgenauigkeit des eingestellten Volumenstromes: ca. +/- 10 % vom Nennvolumenstrom
-  Mindestdruckdifferenz: 30 Pa
-  Maximal zulässige Druckdifferenz: 500 Pa
-  Gehäuse-Leckluftstrom nach EN 1751, Klasse C

VARIANTE
100
Nenngröße: 100
  Anbaugruppe: ohne ^| -;-;Handbetätigung

PRODUKTDATEN
Statische Druckdifferenz Δpst  50  Pa
Strömungsgeschwindigkeit v  4,68  m/s
Statische Mindest-Druckdifferenz Δpst,min  30  Pa
Strömungsgeräusch Lp,A  35  dB(A)
Abstrahlgeräusch Lp,A  22  dB(A)
Systemdämpfung Strömungsgeräusch ΔL1  *)  8  dB
Systemdämpfung Abstrahlgeräusch ΔL2  *)  9  dB
Volumenstromgenauigkeit [±%] Δqv  0

*)  Hinweise
Systemdämpfung Strömungsgeräusch ΔL1:  Die Berechnung des Schalldruckpegels des Strömungsgeräusches erfolgte unter Berücksichtigung einer praxisgerechten Systemdämpfung. Diese Systemdämpfung ist die Summe der Korrekturwerte für eine Umlenkung, für die Verteilung im Luftleitungssystem, die Mündungsreflexion und die Raumdämpfung.
Systemdämpfung Abstrahlgeräusch ΔL2:  Die Berechnung des Schalldruckpegels des Abstrahlgeräusches erfolgte unter Berücksichtigung einer praxisgerechten Systemdämpfung. Diese Systemdämpfung ist die Summe der Korrekturwerte für die Deckendämmung und die Raumdämpfung.

Akustische Ergebnisse
  Strömungsgeräusch, Schallleistungspegel  Abstrahlgeräusch, Schallleistungspegel
LW,A [dB(A)]  43  31
63Hz [dB]  55  43
125Hz [dB]  52  40
250Hz [dB]  45  33
500Hz [dB]  41  29
1kHz [dB]  35  23
2kHz [dB]  29  17
4kHz [dB]  20  < 15
8kHz [dB]  15  < 15
LW,NC [dB]  36  23
LW,NR [dB]  37  25

Fabrikat der Planung: TROX GmbH
Serie: VFC/100

o.glw.

Fabrikat:  '..........'........................................''
Typ:  '..........'........................................''
Menge: 1,000 St

**01.03.0009 Konstanter Volumenstromregler DN 125**
Konstanter Volumenstromregler DN 125

-  Einstellen des Volumenstrom-Sollwertes ohne Einstellgerät von außen an einer Skala
-  Nachträglicher Anbau eines Stellantriebes leicht möglich
-  Einwandfreie Funktion auch bei ungünstigen An- und Abströmbedingungen (gerade Anströmlänge 1,5D)
-  Lageunabhängig
-  Jeder Volumenstromregler werkseitig auf speziellem lufttechnischen Prüfstand geprüft

MATERIALIEN UND OBERFLÄCHEN
-  Gehäuse aus verzinktem Stahlblech
-  Regelklappe und weitere Bauteile aus hochwertigem Kunststoff, nach UL 94, V1; nach DIN 4102, Baustoffklasse B2
-  Blattfeder aus rostfreiem Stahl
-  Regelbalg aus Polyurethan

ANSCHLUSSAUSFÜHRUNG
Rohrstutzen mit Lippendichtung, passend für Luftleitungen nach EN 1506 oder EN 13180

TECHNISCHE DATEN
-  Volumenstromregelbereich: 36 - 360 m³/h
-  Volumenstromgenauigkeit des eingestellten Volumenstromes: ca. +/- 10 % vom Nennvolumenstrom
-  Mindestdruckdifferenz: 30 Pa
-  Maximal zulässige Druckdifferenz: 500 Pa
-  Gehäuse-Leckluftstrom nach EN 1751, Klasse C

VARIANTE125  Nenngröße: 125
  Anbaugruppe: ohne ^| -;-;Handbetätigung

PRODUKTDATEN
Volumenstrom qv  200  m³/h
Statische Druckdifferenz Δpst  50  Pa
Strömungsgeschwindigkeit v  4,68  m/s
Statische Mindest-Druckdifferenz Δpst,min  30  Pa
Strömungsgeräusch Lp,A  35  dB(A)
Abstrahlgeräusch Lp,A  22  dB(A)
Systemdämpfung Strömungsgeräusch ΔL1  *)  8  dB
Systemdämpfung Abstrahlgeräusch ΔL2  *)  9  dB
Volumenstromgenauigkeit [±%] Δqv  0

*)  Hinweise
Systemdämpfung Strömungsgeräusch ΔL1:  Die Berechnung des Schalldruckpegels des Strömungsgeräusches erfolgte unter Berücksichtigung einer praxisgerechten Systemdämpfung. Diese Systemdämpfung ist die Summe der Korrekturwerte für eine Umlenkung, für die Verteilung im Luftleitungssystem, die Mündungsreflexion und die Raumdämpfung.
Systemdämpfung Abstrahlgeräusch ΔL2:  Die Berechnung des Schalldruckpegels des Abstrahlgeräusches erfolgte unter Berücksichtigung einer praxisgerechten Systemdämpfung. Diese Systemdämpfung ist die Summe der Korrekturwerte für die Deckendämmung und die Raumdämpfung.

Akustische Ergebnisse
  Strömungsgeräusch, Schallleistungspegel  Abstrahlgeräusch, Schallleistungspegel
LW,A [dB(A)]  43  31
63Hz [dB]  55  43
125Hz [dB]  52  40
250Hz [dB]  45  33
500Hz [dB]  41  29
1kHz [dB]  35  23
2kHz [dB]  29  17
4kHz [dB]  20  < 15
8kHz [dB]  15  < 15
LW,NC [dB]  36  23
LW,NR [dB]  37  25

Fabrikat der Planung: TROX GmbH
Serie: VFC/125

o.glw.

Fabrikat:  '..........'........................................''
Typ:  '..........'........................................''
Menge: 1,000 St

**01.03.0010 Konstanter Volumenstromregler DN 150**
Konstanter Volumenstromregler DN 150
-  Einstellen des Volumenstrom-Sollwertes ohne Einstellgerät von außen an einer Skala
-  Nachträglicher Anbau eines Stellantriebes leicht möglich
-  Einwandfreie Funktion auch bei ungünstigen An- und Abströmbedingungen (gerade Anströmlänge 1,5D)
-  Lageunabhängig
-  Jeder Volumenstromregler werkseitig auf speziellem lufttechnischen Prüfstand geprüft

MATERIALIEN UND OBERFLÄCHEN
-  Gehäuse aus verzinktem Stahlblech
-  Regelklappe und weitere Bauteile aus hochwertigem Kunststoff, nach UL 94, V1; nach DIN 4102, Baustoffklasse B2
-  Blattfeder aus rostfreiem Stahl
-  Regelbalg aus Polyurethan

ANSCHLUSSAUSFÜHRUNG
Rohrstutzen mit Lippendichtung, passend für Luftleitungen nach EN 1506 oder EN 13180

TECHNISCHE DATEN
-  Volumenstromregelbereich: 133 - 1332 m³/h
-  Volumenstromgenauigkeit des eingestellten Volumenstromes: ca. +/- 10 % vom Nennvolumenstrom
-  Mindestdruckdifferenz: 30 Pa
-  Maximal zulässige Druckdifferenz: 500 Pa
-  Gehäuse-Leckluftstrom nach EN 1751, Klasse C

VARIANTE 150
  Anbaugruppe: ohne ^| -;-;Handbetätigung

PRODUKTDATEN
Statische Druckdifferenz Δpst  50  Pa
Strömungsgeschwindigkeit v  2,88  m/s
Statische Mindest-Druckdifferenz Δpst,min  31  Pa
Strömungsgeräusch Lp,A  *)  23  dB(A)
Abstrahlgeräusch Lp,A  19  dB(A)
Systemdämpfung Strömungsgeräusch ΔL1  *)  8  dB
Systemdämpfung Abstrahlgeräusch ΔL2  *)  9  dB
Volumenstromgenauigkeit [±%] Δqv  0

*)  Hinweise
Strömungsgeräusch Lp,A:  Die Pegelminderung durch den Zusatzschalldämpfer ist im Strömungsgeräusch berücksichtigt.
Systemdämpfung Strömungsgeräusch ΔL1:  Die Berechnung des Schalldruckpegels des Strömungsgeräusches erfolgte unter Berücksichtigung einer praxisgerechten Systemdämpfung. Diese Systemdämpfung ist die Summe der Korrekturwerte für eine Umlenkung, für die Verteilung im Luftleitungssystem, die Mündungsreflexion und die Raumdämpfung.
Systemdämpfung Abstrahlgeräusch ΔL2:  Die Berechnung des Schalldruckpegels des Abstrahlgeräusches erfolgte unter Berücksichtigung einer praxisgerechten Systemdämpfung. Diese Systemdämpfung ist die Summe der Korrekturwerte für die Deckendämmung und die Raumdämpfung.

Akustische Ergebnisse
  Strömungsgeräusch, Schallleistungspegel  Abstrahlgeräusch, Schallleistungspegel
LW,A [dB(A)]  32  28
63Hz [dB]  52  38
125Hz [dB]  41  28
250Hz [dB]  35  26
500Hz [dB]  22  27
1kHz [dB]  < 15  23
2kHz [dB]  21  21
4kHz [dB]  20  < 15
8kHz [dB]  15  < 15
LW,NC [dB]  22  22
LW,NR [dB]  25  24

Fabrikat der Planung: TROX GmbH
Serie: VFC/150

o.glw.

Fabrikat:  '..........'........................................''
Typ:  '..........'........................................''
Menge: 1,000 St

**01.03.0011 Konstanter Volumenstromregler DN 250**
Konstanter Volumenstromregler DN 250
-  Einstellen des Volumenstrom-Sollwertes ohne Einstellgerät von außen an einer Skala
-  Nachträglicher Anbau eines Stellantriebes leicht möglich
-  Einwandfreie Funktion auch bei ungünstigen An- und Abströmbedingungen (gerade Anströmlänge 1,5D)
-  Lageunabhängig
-  Jeder Volumenstromregler werkseitig auf speziellem lufttechnischen Prüfstand geprüft

MATERIALIEN UND OBERFLÄCHEN
-  Gehäuse aus verzinktem Stahlblech
-  Regelklappe und weitere Bauteile aus hochwertigem Kunststoff, nach UL 94, V1; nach DIN 4102, Baustoffklasse B2
-  Blattfeder aus rostfreiem Stahl
-  Regelbalg aus Polyurethan

ANSCHLUSSAUSFÜHRUNG
Rohrstutzen mit Lippendichtung, passend für Luftleitungen nach EN 1506 oder EN 13180

TECHNISCHE DATEN
-  Volumenstromregelbereich: 133 - 1332 m³/h
-  Volumenstromgenauigkeit des eingestellten Volumenstromes: ca. +/- 10 % vom Nennvolumenstrom
-  Mindestdruckdifferenz: 30 Pa
-  Maximal zulässige Druckdifferenz: 500 Pa
-  Gehäuse-Leckluftstrom nach EN 1751, Klasse C

VARIANTE 250
  Anbaugruppe: ohne ^| -;-;Handbetätigung

PRODUKTDATEN
Statische Druckdifferenz Δpst  50  Pa
Strömungsgeschwindigkeit v  2,88  m/s
Statische Mindest-Druckdifferenz Δpst,min  31  Pa
Strömungsgeräusch Lp,A  *)  23  dB(A)
Abstrahlgeräusch Lp,A  19  dB(A)
Systemdämpfung Strömungsgeräusch ΔL1  *)  8  dB
Systemdämpfung Abstrahlgeräusch ΔL2  *)  9  dB
Volumenstromgenauigkeit [±%] Δqv  0

*)  Hinweise
Strömungsgeräusch Lp,A:  Die Pegelminderung durch den Zusatzschalldämpfer ist im Strömungsgeräusch berücksichtigt.
Systemdämpfung Strömungsgeräusch ΔL1:  Die Berechnung des Schalldruckpegels des Strömungsgeräusches erfolgte unter Berücksichtigung einer praxisgerechten Systemdämpfung. Diese Systemdämpfung ist die Summe der Korrekturwerte für eine Umlenkung, für die Verteilung im Luftleitungssystem, die Mündungsreflexion und die Raumdämpfung.
Systemdämpfung Abstrahlgeräusch ΔL2:  Die Berechnung des Schalldruckpegels des Abstrahlgeräusches erfolgte unter Berücksichtigung einer praxisgerechten Systemdämpfung. Diese Systemdämpfung ist die Summe der Korrekturwerte für die Deckendämmung und die Raumdämpfung.

Akustische Ergebnisse
  Strömungsgeräusch, Schallleistungspegel  Abstrahlgeräusch, Schallleistungspegel
LW,A [dB(A)]  32  28
63Hz [dB]  52  38
125Hz [dB]  41  28
250Hz [dB]  35  26
500Hz [dB]  22  27
1kHz [dB]  < 15  23
2kHz [dB]  21  21
4kHz [dB]  20  < 15
8kHz [dB]  15  < 15
LW,NC [dB]  22  22
LW,NR [dB]  25  24

Fabrikat der Planung: TROX GmbH
Serie: VFC/150

o.glw.

Fabrikat:  '..........'........................................''
Typ:  '..........'........................................''
Menge: 1,000 St

**01.03.0012 Konstanter Volumenstromregler 300x200mm**
Konstanter Volumenstromregler 300x200mm
-  Einstellen des Volumenstrom-Sollwertes von außen durch Handrad
-  Hohe Regelgenauigkeit des eingestellten Volumenstroms
-  Lageunabhängig
-  Einwandfreie Funktion auch bei ungünstigen Anströmbedingungen
-  Sichtanzeige der Klappenstellung zur Betriebspunktoptimierung
-  Einfache Nachrüstung eines Stellantriebs zur Volumenstromsollwert-Verstellung

MATERIALIEN UND OBERFLÄCHEN
-  Gehäuse und Regelklappe aus verzinktem Stahlblech
-  Blattfeder aus rostfreiem Stahl
-  Regelbalg aus Polyurethan
-  Gleitlager mit PTFE Gleitschicht
-  Kurvenscheibe und Verstelleinheit aus verzinktem Stahlblech

BESONDERE MERKMALE
-  Beidseitig mit Flansch, geeignet für Luftleitungsprofile

TECHNISCHE DATEN
-  Volumenstromregelbereich: 432 - 1854 m³/h
-  Mindestdruckdifferenz: 50 Pa
-  Maximal zulässige Druckdifferenz: 1000 Pa
-  Gehäuse-Leckluftstrom nach EN 1751: Klasse C

VARIANTE
  Dämmschale: mit
Material: verzinktes Stahlblech
Breite: 300
Höhe: 200
  Anbaugruppe: ohne ^| -;-;Handbetätigung

Fabrikat der Planung: TROX GmbH
Serie: EN/300x200

o.glw.

Fabrikat:  '..........'........................................''
Typ:  '..........'........................................''
Menge: 6,000 St

#### 01.04 Titel Luftauslässe

*Hinweis: Hinweis:*
Hinweis:
Vor Bestellung der Außen-, Fortgitter sowie der Auslässen hat eine Farbabstimmung sowie eine Freigabe der Auslässe mit dem Bauherren und der Bauleitung zu erfolgen.

*Hinweis: Rundrohrdurchlass*
Rundrohrdurchlass

Fabrikat der Planung Emco/Kampmann Typ RRA

o.glw.

Fabrikat:  '........................................'

Typ:  '........................................'

Gewähltes Fabrikat gilt für die nachfolgenden Positionen.

**01.04.0001 Rundrohrdurchlass 2-schlitzig**
Rundrohrdurchlass 2-schlitzig
im Formteilmaß
Linearer Rohrdurchlass, bestehend aus einem Rohrabschnitt mit Kreisquerschnitt mit in Achsrichtung montierten Schlitzschienen

Mit eingesetzten, exzentrisch gelagerten Luftlenkwalzen und integrierten Gleichrichtern aus Kunststoff (ABS)

Die Walzen können zwischen 0 und 360 Grad stufenlos gedreht werden. Somit können sowohl der Austrittsquerschnitt, als auch die Luftstrahlrichtung in jeder gewünschten Weise geregelt und beeinflusst werden. Werksseitig ausgerüstet mit spezifischen
Festwiderständen gemäß berechnetem hydr. Systemabgleich und schriftlichem Nachweis. Eine Einregulierung des Systems auf der Baustelle entfällt
dadurch.

Rohre bis DN180 in gepunkteter, ab DN200 in geschweißter oder gefalzter Ausführung (Längsnaht)

Mit beidseitigen Sicken an den Rohrenden und innen liegendem Verstärkungsprofil (bis DN400 = 200 mm lang, ab DN400 umlaufend) bzw. vorgefertigt für Abhängung durch bauseitige Gewindestange M 8 oder Drahtseilabhängung (8,7 mm Bohrung)

Unternehmenssparte: Luftdurchlässe

Artikel: Rundrohrdurchlass im Formteilmaß
  Anzahl Schlitzreihen: 2 Stk
  Nenndurchmesser: 200 mm
  Rohrlänge: 1500
  Schlitzlänge: 1300
  Nahtausführung: mit geschweißter Längsnaht
  Werkstoff: Stahl, verzinkt
  Oberfläche Rohr: unlackiert
  Lackierung: unlackiert
  Luftlenkeinstellung: Sondereinstellung
  Walzenfarbe: schwarz
  Festwiderstand: ohne Schlitzwiderstand,
  ohne Rohrwiderstand

  Lippendichtung: mit beidseitigen
  Dichtlippen
  Verschiebewinkel: 090

Hinweis (produktrelevant): -
  Hinweis (allgemein): -

Rundrohrdurchlass Typ RRA im Formteilmaß
Menge: 1,000 St

**01.04.0002 Rundrohrdurchlass 2-schlitzig**
Rundrohrdurchlass  2-schlitzig
im Formteilmaß
Linearer Rohrdurchlass, bestehend aus einem Rohrabschnitt mit Kreisquerschnitt mit in Achsrichtung montierten Schlitzschienen

Mit eingesetzten, exzentrisch gelagerten Luftlenkwalzen und integrierten Gleichrichtern aus Kunststoff (ABS)

Die Walzen können zwischen 0 und 360 Grad stufenlos gedreht werden. Somit können sowohl der Austrittsquerschnitt, als auch die Luftstrahlrichtung in jeder gewünschten Weise geregelt und beeinflusst werden. Werksseitig ausgerüstet mit spezifischen
Festwiderständen gemäß berechnetem hydr. Systemabgleich und schriftlichem Nachweis. Eine Einregulierung des Systems auf der Baustelle entfällt
dadurch.

Rohre bis DN180 in gepunkteter, ab DN200 in geschweißter oder gefalzter Ausführung (Längsnaht)

Mit beidseitigen Sicken an den Rohrenden und innen liegendem Verstärkungsprofil (bis DN400 = 200 mm lang, ab DN400 umlaufend) bzw. vorgefertigt für Abhängung durch bauseitige Gewindestange M 8 oder Drahtseilabhängung (8,7 mm Bohrung)

Unternehmenssparte: Luftdurchlässe

Artikel: Rundrohrdurchlass im Formteilmaß
  Anzahl Schlitzreihen: 2 Stk
  Nenndurchmesser: 250 mm
  Rohrlänge: 1500
  Schlitzlänge: 1300
  Nahtausführung: mit geschweißter Längsnaht
  Werkstoff: Stahl, verzinkt
  Oberfläche Rohr: unlackiert
  Lackierung: unlackiert
  Luftlenkeinstellung: Sondereinstellung
  Walzenfarbe: schwarz
  Festwiderstand: ohne Schlitzwiderstand,
  ohne Rohrwiderstand

  Lippendichtung: mit beidseitigen
  Dichtlippen
  Verschiebewinkel: 090

Rundrohrdurchlass Typ RRA im Formteilmaß
Menge: 3,000 St

*Hinweis: Lüftungsventile*
Lüftungsventile
Tellerventile in runder Ausführung, als Abluftdurchlass vorzugsweise für kleine Räume. Zum Einbau in Wände und abgehängte Decken. Einbaufertige Komponente, bestehend aus dem Ventilgehäuse mit Traverse, dem Ventilteller mit Gewindespindel sowie einem Einbaurahmen. Ventilteller zum Volumenstromabgleich drehbar. Einstellung mit Kontermutter gesichert. Anschlussstutzen, passend für Luftleitungen nach EN 1506 oder EN 13180. Schallleistungspegel des Strömungsgeräusches gemessen nach EN ISO 5135.

Fabrikat: Fa. Trox

o.glw.

Fabrikat:  '..........'........................................''
Typ:  '..........'........................................''

**01.04.0003 Lüftungsventil DN125**
Lüftungsventil DN125
BESONDERE MERKMALE
-  Stufenloser Volumenstromabgleich durch Drehen des Ventiltellers
-  Einfacher Einbau

MATERIALIEN UND OBERFLÄCHEN
-  Ventilgehäuse und Ventilteller aus verzinktem Stahlblech
-  Einbaurahmen, Traverse, Gewindespindel und Kontermutter aus verzinktem Stahl
-  Dichtung aus Schaumstoff
-  Ventilgehäuse und Ventilteller pulverbeschichtet, RAL 9010, reinweiß

VARIANTE
Nenngröße: 125

PRODUKTDATEN
Volumenstrom qv  100  m³/h
Spaltbreite s  -5,0  mm

LWNR [dB]  23
Menge: 1,000 St

**01.04.0004 Lüftungsventil DN200**
Lüftungsventil DN200
BESONDERE MERKMALE
-  Stufenloser Volumenstromabgleich durch Drehen des Ventiltellers
-  Einfacher Einbau

MATERIALIEN UND OBERFLÄCHEN
-  Ventilgehäuse und Ventilteller aus verzinktem Stahlblech
-  Einbaurahmen, Traverse, Gewindespindel und Kontermutter aus verzinktem Stahl
-  Dichtung aus Schaumstoff
-  Ventilgehäuse und Ventilteller pulverbeschichtet, RAL 9010, reinweiß

VARIANTE
Nenngröße: 200

LWNR [dB]  23
Menge: 1,000 St

**01.04.0005 Lüftungsgitter Aluminium DN160**
Lüftungsgitter Aluminium DN160
rundes Aluminiumgitter mit quadratischen Raster und eignet sich besonders für Abluft. F51 hat dieselben Eigenschaften wie F50, es verfügt jedoch über vorgebohrte Warzenlochung zur Montage an Decken oder Wänden.
Steckverbindungen mit werksseitig fest montierter Doppellippendichtung Lindab SAFE aus alterungsbeständigem EPDM-Gummi, temperaturbeständig von -30 bis +100° C.
Material: Stahl Gitter: Aluminium Standardausführung: Pulverbeschichtet Standardfarbe: RAL 9010 Glanzgrad 30

Fabrikat der Planung: Lindab
Comfort Typ: F50 oder F51
Größe: Ød160 mm

o.glw.

Fabrikat:  '........................................'

Typ:  '........................................'
Menge: 3,000 St

**01.04.0006 Überströmkasten**
Überströmkasten
mit gleich hohen Lüftungsöffnungen, mit integriertem Schalldämpfer zum Einbau in Leichtbauwände als Überströmeinheit zur effektiven Verhinderung von Telefonieschallübertragung durch die Wand.
Breitbandiges, mineralfaserfreies Volumen-Dämmmaterial als auch spezielle Entdröhn-Dämmstreifen ermöglichen den Einsatz in Trennwänden.
Kasten bestehend aus verzinktem Stahlblech als luftdichter Überströmkasten. Integrierter Schalldämpfer bestehend aus beidseitig angebrachten, abriebfestem Absorptionsmaterial der Baustoffklasse B1 (schwer entflammbar nach DIN 4102), mit Befestigungssystem zur Montage in die Ständer von Leichtbauwänden. Inklusive 2 Blendrahmen mit Klemmbefestigung.

Länge 1000mm
Höhe 350 mm

- Integrierter Schalldämpfer, bestehend aus beidseitig angebrachten, abriebfestem Absorptionsmaterial der Baustoffklasse A2 (nicht brennbar nach DIN 4102).

- mit Abdeckgitter beidseitig
Abdeckgitter mit: - FQ = 43% (-AA43)
- Öffnungsabdeckung (-ÖA), zur Verhinderung von Verschmutzung oder Be-
schädigung während der Montage, aus-
Stahlblech verzinkt mit Federbefestigung.
- Befestigungswinkel (Paar), aus Stahlblech verzinkt

Fabrikat Schako Audix-ÜSG-LG

o.glw.

Fabrikat:  '..........'........................................''

Typ:  '..........'........................................''
Menge: 35,000 St

**01.04.0007 Wetterschutzgitter in rechteckiger Bauform zum Schutz vor direkt eindringendem Regen sowie Laub und Vögeln durch Außenluft- und Fortluftöffnungen. Einbaufertige Komponente, bestehend aus Frontrahmen, regenabweisend und strömungsgünstig geformten Lamellen und rückseitigem Vogelschutzgitter.**
Wetterschutzgitter in rechteckiger Bauform zum Schutz vor direkt eindringendem Regen sowie Laub und Vögeln durch Außenluft- und Fortluftöffnungen. Einbaufertige Komponente, bestehend aus Frontrahmen, regenabweisend und strömungsgünstig geformten Lamellen und rückseitigem Vogelschutzgitter.
BESONDERE MERKMALE
- Geringe Druckdifferenz und niedriges Strömungsgeräusch durch strömungsgünstige Lamellen
- Leichte und schnelle Montage durch umlaufenden Frontrahmen
- Silikonfrei gefertigt
MATERIALIEN UND OBERFLÄCHEN
- Rahmen, Lamellen und Verstärkungsstege aus Aluminium-Strangpressprofilen, Material EN AW-6060 T66, eloxiert, Farbton nach EURAS-Standard E6-C-0 (naturfarben)
- Welldrahtgitter aus verzinktem Stahl
- Frontrahmen gelocht
VARIANTE
AL Material: Aluminium
Ausführung: Welldrahtgitter, Stahl verzinkt
Rand: Mit Befestigungslöchern
297 Breite: 297
297 Höhe: 297
Einbaurahmen: Ohne
Oberfläche: Eloxiert nach EURAS-Standard, E6-C-0 (S3)
Auswahl Farbe:
PRODUKTDATEN
Strategie: Volumenstrom gegeben
Einbauvariante Kanaleinbau, Fortluft (A)
Volumenstrom qv 500 m³/h
Strömungsgeschwindigkeit v 1,57 m/s
Anströmfläche ABxH 0,0882 m²
Freier Querschnitt Afr 0,0374 m²
Breite der Einbauöffnung binst 307 mm
Höhe der Einbauöffnung hinst 307 mm
Gewicht m 2 kg
Akustische Ergebnisse
Strömungsgeräusch
Δpt [Pa] 9
LW,A [dB(A)] 36
63Hz [dB] 24
125Hz [dB] 33
250Hz [dB] 26
500Hz [dB] 29
1kHz [dB] 35
2kHz [dB] 15
4kHz [dB] < 15
8kHz [dB] < 15
LW,NC [dB] 34
LW,NR [dB] 35

Fabrikat der Planung: TROX SE
Serie: WGK-AL/297x297

o.glw.

Fabrikat:  '..........'........................................''

Typ:  '..........'........................................''
Menge: 8,000 St

#### 01.05 Titel Dämmarbeiten

*Hinweis*
Anforderungen Brandschutz:

Mineralwolle
Dämmstoffe in Innenräumen nach QNG-313, Pos. 12.1, 12.3, 12.4
Ausschluss halogenierter Treibmittel für Kunstschaum-Dämmstoffe aus EPS / XPS / PUR / PIR, Melamin- und Phenolharzschäume;Ausschluss von HBCDD (maximal zulässiger Grenzwert 0,1 Gewichtsprozent) für Kunstschaum-Dämmstoffe aus EPS und XPS;Ausschluss von TCEP (maximal zulässiger Grenzwert 0,1 Gewichtsprozent) für Kunstschaum-Dämmstoffe aus PUR, PIR;Ausschluss von Altreifengranulat, sowie von Chlorparaffinen und PBDE (maximal zulässiger Grenzwert jeweils 0,1 Gewichtsprozent) für Dämmstoffe auf Kautschuk- und PP/PE/EPDM-Basis;Ausschluss reproduktionstoxischer Borverbindungen (maximal zulässiger Grenzwert 0,1 Gewichtsprozent) für Dämmstoffe aus nachwachsenden Rohstoffen.

Produktdokumentation / Mindestens vorzulegen sind hierfür:
- RAL-Gütezeichen

Vorbeugender Brandschutz
Brandschutzspachtelmasse,- coatings,- silikone nach QNG-313, Pos. 13.2
Ausschluss von Chlorparaffinen C10-C>17 / CP (maximal zulässiger Grenzwert 0,1 Massenprozent);Ausschluss von Polybromierten Biphenylen / PBB (maximal zulässiger Grenzwert 0,1 Massenprozent);Ausschluss Polybromierter Diphenylether / PBDE (maximal zulässiger Grenzwert 0,1 Massenprozent);Ausschluss von Tris(2-chlorethyl)phosphat / TCEP (maximal zulässiger Grenzwert 0,1 Massenprozent).

Produktdokumentation / Mindestens vorzulegen sind hierfür:
- Technsiches Datenblatt
- Sicherheitsdatenblatt
- Herstellererklärung zu Inhaltsstoffen

Dämmung
Kunstschaum-Dämmstoffe für Gebäude und Haustechnik nach QNG-313, Pos. 12.1, 12.2
Ausschluss halogenierter Treibmittel für Kunstschaum-Dämmstoffe aus EPS / XPS / PUR / PIR, Melamin- und Phenolharzschäume; Ausschluss von Hexabromcyclododecan (HBCDD), maximal zulässiger Grenzwert 0,1 Gewichtsprozent, für Kunstschaum-Dämmstoffe aus EPS und XPS; Ausschluss von Tris(2-chlorethyl)phosphat (TCEP), maximal zulässiger Grenzwert 0,1 Gewichtsprozent, für Kunstschaum-Dämmstoffe aus PUR, PIR; Ausschluss von Chlorparaffinen (SCCP, MCCP, LCCP) und Polybromierter Diphenylether (PBDE), maximal zulässiger Grenzwert jeweils 0,1 Gewichtsprozent, sowie Ausschluss von Altreifengranulat für Dämmstoffe auf Kautschuk-, PP/PE/EPDM-Basis in Innenräumen.Für QNG gilt zusätzlich: Ausschluss von Polybromierten Biphenylen (PBB), maximal zulässiger Grenzwert 0,1 Massenprozent und Ausschluss halogenierter Treibmittel für Dämmstoffe auf Kautschuk-, PP/PE/EPDM-Basis in Innenräumen; langkettige Chlorparaffine (LCCP) sind in Kunstschaum-Dämmstoffen zulässig.

Produktdokumentation / Mindestens vorzulegen sind hierfür:
- Technsiches Datenblatt
- Herstellererklärung zu Inhaltsstoffen

*Hinweis: Hinweis:*
Hinweis:

Der nachstehenden Leistungsbeschreibung liegen folgende Vertragsbe- dingungen bzw. Normen und Richtlinien zugrunde: VOB (Verdingungsordnung für Bauleistungen) DIN 18421 (Dämmar- beiten an technischen Anlagen) DIN 4140 (Dämmarbeiten an betriebs- und haus- technischen Anlagen) DIN 4102 (Brandverhalten von Baustoffen und Bauteilen)

*Hinweis: Außen-und Fortluft*

*Hinweis: Dämmung von eckigen Lüftungsleitungen*
Dämmung von eckigen Lüftungsleitungen
Technische Vorbemerkung zur Kältedämmung an Rohrleitungen und verfahrenstechnischen Anlagen zur Tauwasserverhinderung & Energieeinsparung - Dämmung von Luftkanälen eckig

Der nachstehenden Leistungsbeschreibung liegen folgende Vertragsbedingungen bzw. Normen und Richtlinien zugrunde:

» VOB (Verdingungsordnung für Bauleistungen)
» DIN EN 13501-1 "Klassifizierung von Bauprodukten und Bauarten zu ihrem Brandverhalten - Teil 1: Klassifizierung mit den Ergebnissen aus den Prüfungen zum Brandverhalten von Bauprodukten"
» Bauregelliste A Teil 1, 2009/1, Anlage 0.2.2 "Die nach DIN EN 13501-1 klassifizierten Eigenschaften zum Brandverhalten von Baustoffen (ausgenommen Bodenbeläge) entsprechen den bauaufsichtlichen Anforderungen (Tabelle 1) in bauaufsichtlichen Verwendungsvorschriften"
» DIN 4140: "Dämmarbeiten an betriebs- und haustechnischen Anlagen - Ausführung von Wärme- und Kältedämmungen"
» DIN 18 421 (VOB, Teil C): "Dämmarbeiten an technischen Anlagen"
» AGI Q 01 (Dämmarbeiten an betriebstechnischen Anlagen: Nebenleistungen, Abrechnungen)

Kältedämmung mit antibakteriellen Zusatzstoffen an Rohrleitungen mit flexiblem Schaumstoff auf Basis synthetischen Kautschuks mit geschlossenzelliger Materialstruktur.

Beim Herstellungsprozess wird ohne halogenierte Treibmittel aufgeschäumt und erfüllt damit die Anforderungen an das nachhaltige Bauen z.B. das DGNB Kriterium ENV 1.2 - Risiken für die lokale Umwelt (Version 2012).

Synthetischer Kautschuk mit Umwelt-Produktdeklaration Typ III (Environmental Product Declaration, EPD)
Die Typ III-Umwelt-Produktdeklarationen (EPD) bilden die Datengrundlage für die ökologische Gebäudebewertung nach DIN EN 15978 Nachhaltigkeit von Bauwerken - Bewertung der umweltbezogenen Qualität von Gebäuden - Berechnungsmethode. Umwelt-Produktdeklarationen basieren auf internationalen Normen ISO 14025; ISO 14040ff) - sowie der Europäischen DIN EN 15804 und sind deshalb international abgestimmt. Sie sind als Nachweis für Umweltansprüche in der öffentlichen Beschaffung geeignet.

Wärmeleitfähigkeit bei 0°C Mitteltemperatur (DIN EN 12667):
lambda; 0 °C = 0,033 W/(mK) Wasserdampf-Diffusionswiderstand (EN 13469): µ = 10.000
Baustoffklasse: schwerentflammbar, B-s3,d0
Allgemeine bauaufsichtliche Zulassung: Z-56.269-768

Anwendungsbereich:
obere Anwendungsgrenztemperatur: bis +85° C
untere Anwendungsgrenztemperatur: -50°C

Verarbeitung
Die Platten sind vollflächig aufzukleben und alle Nähte mit dem  Kleber fachgerecht zu verschließen.

Besonders zu beachten:
Der Korrosionsschutz und die Befestigung der Rohrleitungen gehören nicht in das Gewerk Dämmarbeiten. Für die Beurteilung des Arbeitsumfangs, der Verträglichkeit u. ä. ist es jedoch wichtig, dass die relevanten Einzelheiten in den technischen Vorbemerkungen Dämmarbeiten beschrieben sind.

wie beschrieben, liefern und anbringen.

Fabrikat:  Armacell
Typ:  AF/Armaflex
Dämmschichtdicke:  19 mm

o.glw.

Fabrikat:  '........................................'

Typ:  '........................................'

**01.05.0001 Luftkanalisolierung (Kanal, Rohr)**
Luftkanalisolierung  (Kanal, Rohr)
wie vor beschrieben
bestehend aus flexiblem, synthetischen Kautschukmaterial in Plattenform, auf die gesäuberte Metalloberfläche verkleben. Stöße und Schnitt- stellen sind fugendicht zu verkleben. Die Verarbeitungsanleitung des Herstellers ist zu beachten.

Liefern und anbringen
Menge: 15,000 m2

**01.05.0002 Luftkanalisolierung (Formstücke)**
Luftkanalisolierung  (Formstücke)
wie vor beschrieben jedoch für Formstücke
bestehend aus flexiblem, synthetischen Kautschukmaterial in Plattenform, auf die gesäuberte Metalloberfläche verkleben. Stöße und Schnitt- stellen sind fugendicht zu verkleben. Die Verarbeitungsanleitung des Herstellers ist zu beachten.

Liefern und anbringen
Menge: 10,000 m2

*Hinweis*

**01.05.0003 Schallschutz technisches Verschießen**
Schallschutz technisches Verschießen
Schließen der Fuge um Lüftungskanal mit Mineralwolle
für vertikalen und horizontalen  im Gebäude, Arbeitshöhe des Montageortes bis 3,5 m über der Standfläche des hierfür erforderlichen Gerüstes.
Wände/Decke aus Beton oder Trockenbau Dicke 300 mm,
Fugenbreite über 50 bis 150 mm Abrechnung nach äußerem Umfang der Fuge
Menge: 10,000 m

**01.05.0004 Gummiprofil als selbstklebender Kantenschutz**
Gummiprofil als selbstklebender Kantenschutz
zum Verletzungsschutz, an Ausschnitten der Blechmanteldämmung im Bereich von Kanaleinbauten und Feldgeräten.
Menge: 5,000 m

#### 01.06 Titel Einzelraumentlüftung

**01.06.0001 Lüftungsgerät Abluft 30/15m³/h**
Lüftungsgerät Abluft 30/15m³/h
Montagefreundliches, bauaufsichtlich zugelassenes Unterputz-Lüftungsgerät für den Wand- oder Deckeneinbau. Einbau im Schutzbereich I nach DIN VDE 0100-701 zulässig. Bestehend aus einem Kunststoffkasten mit seitlichem Ausblasstutzen NW 80 mm und einer körperschallentkoppelten Gebläseeinheit (2-stufig, elektronisch geregelter Drehstrom-Außenläufermotor) inkl. Filter und weißer/m Abdeckplatte/-rahmen in der Designausführung S-Line (Farbe ähnlich RAL 9016). Der Einbaukasten ist standardmäßig mit einer 6-poligen Netzklemme für den Elektroanschluss, sowie einer dicht schließenden Rückschlagklappe (Leckluftrate < 0,01 m³/h; zugleich Kaltrauchsperre), ausgestattet. Kontaktbelegung der Netzklemme über schraublose Federklemmtechnik. Die Gebläseeinheit verfügt über ein codierbares Leistungsteil mit getrennten Einstellmöglichkeiten des Volllast-Volumenstromes (100, 60, 40 oder 30 m³/h) und Teillast-Volumenstromes (40, 30, 20 oder 15 m³/h). Begrenzte Zeitvorgaben für den Nachlauf mit Rückstellfunktion, der Einschaltverzögerung, sowie ein Intervallbetrieb in Teillastbetrieb, sind codierbar. Eine integrierte laufzeitabhängige Filterwechselanzeige ist standardmäßig „on board“. Der Filter (Filterklasse G3) an der Gebläseeinheit ist ohne Werkzeug leicht wechselbar. Das patentierte Federsystem gleicht bis zu 80 mm Mauerwerk zwischen zu tief eingesetztem Kasten und Deckel bzw. Vorwand aus. Werkzeuglose Endmontage inkl. Elektroverbindung zur Netzklemme bei der Gebläsemontage. Steckkontakte am Leistungsteil ermöglichen eine Aufrüstung der Gebläseeinheit mit Erweiterungs- und/oder einer Zusatzplatine (z.B. Feuchteregler C-FR; Zubehör). Nachfolgende Leistungsdaten beziehen sich auf die werkseitige Voreinstellung/Codierung der Gebläseeinheit: Voll-/Teillastvolumenstrom: 30/15 m³/h, Nachlaufzeit 16 Minuten.

Montageart  Unterputz
Ausführung  2-stufig
Planmäßiger Volumenstrom  30/15 m³/h
Bestehend aus:
Einbaukasten compact  # 80000
Gebläseeinheit 30/15  # 03400
Spannung  230 VAC/50 Hz
Schutzklasse  II
Schutzart  IPX5
Spannung  230 VAC/50 Hz
Wirkleistungsaufnahme  3,0/2,5 W
Leistungsaufnahme Pel,Vent  0,10/0,16 W/(m³/h)
Eigengeräusch LA  26/20 dB(A)
Schallleistung LWA  30/24 dB(A)
Druckdifferenz  269 Pa
Anschlussstutzen  NW 80 mm
Lage Anschlussstutzen  seitlich
Einbaukastenabmaße (HxBxT)  242x242x100 mm

Für die Ausschreibung gewähltes Fabrikat:
Fabrikat  LIMODOR
Typ  Lüftungsgerät ECom

o.glw.

Fabrikat:  '..........'........................................''

Typ:  '..........'........................................''
Menge: 4,000 St

**01.06.0002 Befestigungssatz**
Befestigungssatz
Der Befestigungssatz minimiert den Körperschall und dient der Montageerleichterung von Lüftungsgeräten in abgehängten Decken und Leichtbauwänden. Der Lieferumfang beinhaltet ein Schaumstoffstreifen und Befestigungsmaterialien.

Für die Ausschreibung gewähltes Fabrikat:

Fabrikat  LIMODOR
Typ  Befestigungssatz BFS-compact

o.glw.

Fabrikat:  '..........'........................................''

Typ:  '..........'........................................''
Menge: 4,000 St

**01.06.0003 Montagevorrichtung**
Montagevorrichtung
Montagevorrichtung für Lüftungsgeräte. Für den Einbau von Lüfterkasten in Schächten und zur Deckenmontage.

Für die Ausschreibung gewähltes Fabrikat:

Fabrikat  LIMODOR
Typ  Montagevorrichtung MB
Artikelnummer  95001

o.glw.

Fabrikat:  '..........'........................................''

Typ:  '..........'........................................''
Menge: 4,000 St

**01.06.0004 Absperrvorrichtung**
Absperrvorrichtung
Wartungsfreie Absperrvorrichtung zum Einbau in senkrechte oder waagrechte Lüftungsleitungen aus Stahl (z.B. Wickelfalzrohr) nach DIN 18017-3. Einbau in, auf oder unter Massivdecken (K90-18017), bzw. Holzbalkendecken (K30-18017). Befestigung durch Mörtelverguss ohne Schrauben und Dübel. Keine Brandschutzanforderungen an Lüftungsgeräte, außer bei Einbau in Installationsschächten nach DIN 4102-4 mit brennbarer Belegung.

Für die Ausschreibung gewähltes Fabrikat:

Fabrikat  LIMODOR
Typ  Absperrvorrichtung AVR 160
Artikelnummer  27160
Anschlussdurchmesser  NW 160

o.glw.

Fabrikat:  '..........'........................................''

Typ:  '..........'........................................''
Menge: 1,000 St

**01.06.0005 Brandschutzmörtel zur Rohrabschottung**
Brandschutzmörtel zur Rohrabschottung
in Massivwand/-decke.

Brandschutzabschottung von brennbaren Rohren ≤ 160 mm mit CP 644 Manschette (teilweise CP 648 möglich),
nicht brennbare Rohre ≤ 168 mm (Kupfer bis ≤ 88,9 mm) mit Isolierung aus Mineralwolle (Schmelzpunkt ≥ 1000°C),
nicht brennbare Rohre mit brennbarer Elastomer Schaum Isolierung ≤ 108 mm mit CP 647i,
Schottstärke ≥ 150 mm,
Aufleisten der Wandstärke auf notwendige Schottstärke bauseits.

Feuerwiderstandsklasse feuerbeständig

Montagehinweis:
Es sind die jeweilig in der Zulassung geregelten Materialien und Mindestabstände zu beachten.
Max. Schottgröße Wand 1200 x 2000 mm, Decke 1000 mm x unbegrenzt.
Max. Belegung 60 % der Öffnungsgröße.
Kombinationsmöglichkeiten zur Nachbelegung mit anderen Brandschutzprodukten möglich.

Kennzeichnung mit einem Ausführungsschild.
Fachgerechter Einbau und Verwendung.
Auf eine rauchgasdichte Ausführung ist zu achten.

Allgemeine Bauartgenehmigung Z-19.53-2389
Öffnungsfläche: 0,3m², Zusatzprodukte separat, zu kalkulierender Belegungsgrad 30 %,

Für die Ausschreibung gewähltes Fabrikat:

Fabrikat:  Hilti
Typ:  HILTI  CP 636

Lieferung und Montage System HILTI CP 636 Brandschutzmörtel

o.glw.

Fabrikat:  '..........'........................................''

Typ:  '..........'........................................''
Menge: 10,000 kg

**01.06.0006 Ablufthaube**
Ablufthaube
eicht geneigte Dächer
zweiteilig, für Zu- und Abluft
Bestehend aus:
Dachhaube und Standrohr mit Isolierung
für leicht geneigte Dächer.
Dachhaubenkopf aus Stahlblech mit
Spezial-Aluminium-Zinkbeschichtung,
außen pulverbeschichtet, mit Regenhaube
zur Abdeckung von Dachdichtungsbahn und
Spannband.
Standrohr: doppelwandig mit
eingeschlossener EPS-Isolierung, ohne
Flansch, zum Einbau in Verbindung mit z.
B.Ejot-Manschette.
Rohranschlusslänge: 300 mm mit
Formteilmaß.
Material: Stahlblech mit Spezial-
Aluminium-Zinkbeschichtung.
Qualitätsmerkmale: UV-, korrosions-, und
brandbeständig, schlagregensicher,
minimaler Druckverlust, Kondensatablauf
über Dach.
Taupunkt-Prüfung: FIW, München
Befestigung: mit Befestigungsschelle
(bauseits)
Farbe: grau (RAL 7042)
Standrohrlänge: 450 mm

Fabrikat Gebavent

o.glw.

Fabrikat:  '........................................'

Typ:  '........................................'
Menge: 1,000 St

#### 01.07 Titel Besondere Leistungen

**01.07.0001 Stellen eines Montagegerüstes**
Stellen eines Montagegerüstes
Rohbauhöhe max. 3,75m
Menge: 1,000 psch

**01.07.0002 Erstellung Montageplanung mit Abstimmung Fremdgewerken**
Erstellung Montageplanung mit Abstimmung Fremdgewerken
Für die Erstellung der Montageplanung Lüftung (Digital/Papierform), anhand vorliegender Ausführungsplanung sind alle der dem Auftragnehmer obliegenden Leistungen und Lieferungen mit sämtlichen davon betroffenen Gewerken zu koordinieren.

Wie z.B. Leitungsführungen und Geräteanordnungen untereinander, die
Weitergabe der überprüften, tatsächlichen Leistungsdaten, Absprache von Montage- terminen, festlegen der Einbausituation von Fühlern, Trassenfeinabstimmung, Monta- gehöhen, Kollisionen, Deckenspiegel, Kabelzuglisten, etc. ist selbst-ständig zu erstellen und zur Genehmigung 4 Wochen vor Ausführung an die Bauleitung einzu- reichen.

Die Verantwortung bzgl. der Koordinationspflicht mit allen Gewerken liegt ausschließlich bei den einzelnen
Auftragnehmern.
Hierfür hat der Auftragnehmer mit einem weisungsbefugten Vertreter an den turnusmäßigen Koordinationsgesprächen teilzunehmen.

Bei Fabrikatsänderungen hinsichtlich Größen, Gewichte, Schallwerte etc. seitens des Auftragnehmers gegenüber der vom Planer für die Auftragsplanung einge- setzten Fabrikate und Typen hat der Auftragnehmer diese als gleichwertig genehmigen zu lassen und eigen- verantwortlich die dazu erforderlichen Umplanungen in Abstimmung mit allen Gewerken vorzunehmen.
Falsch eingebaute Bauteile müssen umgehend auf Kosten des Auftragnehmers wieder demontiert werden.

Abschnittsweise Inbetriebnahme sämtlicher Leistungen des Gewerkes Sanitär nach Bauabschnitten bei vorzeitiger Nutzung von Teilbereichen des Gebäudes vor Fertigstellung der Gesamtanlage sind in der Kalkulation zu berücksichtigen.
Menge: 1,000 psch

**01.07.0003 Funktionsprüfung/ Inbetriebnahme**
Funktionsprüfung/ Inbetriebnahme

Der Auftragnehmer hat vor Erklärung seiner Abnahmebereitschaft die komplette Anlage auf Betriebsfähigkeit zu prüfen, eigenverantwortlich die Inbetriebnahme der Anlagen und Anlagenteile vorzunehmen und den Probebetrieb einschl. Über- wachung durchzuführen.

Zu berücksichtigen sind insbesondere die Schnittstellen mit der bestehenden Anlage in Abstimmung mit dem Auftraggeber sowohl in technischer als auch in terminlicher Hinsicht.

Im Rahmen des Probebetriebes sind Funktionskontrollen, Funktionsprüfungen sowie Einregulierungen bzw. Einstellungen der Anlagen, auch bestehender Anlagen, soweit erforderlich, durchzuführen.

Die nötigen Koordinationen und Abstimmungen dieser Leistungen mit den Gewerken, insbesondere MSR-Technik, gehören zu den vertraglichen Pflichten.

Die Durchgeführten Funktionsprüfungen uns Einstellungen sind durch Dokumentationen der Mess- und Einstellwerte zu belegen.

Der Probebetrieb einschl. Überwachung ist bis zum Abschluss der Abnahmeprüfung vollumfänglich aufrecht zu erhalten.

Der Auftraggeber kann unabhängig von den Funktionsprüfungen des Auftrag- nehmers Leistungskontrollen durchführen. Das hierzu notwendige Fachpersonal ist kostenneutral zur Verfügung zu stellen. Dies gilt auch für die erforderlichen, geeichten Messgeräte, Kennlinien, Eichkurven, etc.

Die Kosten für mehrmalige Prüfungen die durch mangelhafte und fehlerhafte Leistungen des Auftragnehmers erforderlich werden, sind auch von diesem zu tragen.
Menge: 1,000 psch

**01.07.0004 Einweisung des Betriebs- und Wartungspersonal**
Einweisung des Betriebs- und Wartungspersonal
bei Bedarf auch mehrmals.
Abstimmen mit dem Bauherrn über die Anzahl der einzuweisenden Personen.

Die Einweisung hat durch einen Fachingenieur des Auftragnehmers zu erfolgen.

Das Betriebs- und Wartungspersonal ist in allen technischen Einrichtungen, die den Leistungsumfang des LV`s umfasst, gründlich einzuweisen, so dass das Personal in der Lage ist, die Anlagen selbstständig, störungsfrei zu betreiben.

Bsp.:
-  Darlegung von Aufbau einzelner
  Medienkreise,
-  Beschreibung der Funktion der
  Komponenten,
-  Benutzung von EDV-technischen
  Komponenten,
-  Erläuterung und Einweisung in die
  Steuerung,
-  Erläuterung der Lage der Absperrungen
-  Einstellungen von Differenzdruckregler,Sicherheitsventilen, Druckminderern, Temperaturwächter, -begrenzer,
  Druckbegrenzer, etc.

Hierüber ist ein Einweisungsprotokoll anzufertigen, das den Umfang der erfolgten Einweisung dokumentiert einschl. Gegenzeichnen durch den Bauherren, Mieter, Technischen Mitarbeiter etc.

In den Kosten sind alle Nebenkosten enthalten.
Menge: 1,000 psch

#### 01.08 Titel Stundenlohnarbeiten

*Hinweis: Stundenlohnarbeiten*
Die Ausführung der im Leistungsverzeichnis vorgesehenen Stundenlohnarbeiten ist dem AG vor deren Beginn anzuzeigen. Anzuzeigen ist der Umfang der im Einzelfall zu erbringenden Leistungen.

Der Verrechnungssatz für die jeweilige Arbeitskraft umfasst sämtliche Aufwendungen wie Lohn- und Gehaltskosten, Lohn- und Gehaltsneben- kosten, Zuschläge, lohngebundene und lohnabhängige Kosten, sonstige Sozialkosten, Gemeinkosten, Wagnis und Gewinn sowie den Kleingeräteeinsatz.

Für die dem AG angezeigten Stundenlohnarbeiten werden die vereinbarten Stundenverrechnungssätze zuzüglich Umsatzsteuer nach den tatsächlich geleisteten Arbeitszeiten bezahlt. Wegezeiten werden nicht gesondert vergütet.

Verlangt der AG die Ausführung von Leistungen außerhalb der regelmäßigen werktäglichen Arbeitszeit (Mehr-, Sonntags-, Feiertags- und Nachtarbeit), so wird neben den vereinbarten Preisen eine Vergütung für die nachgewiesenen zuschlagspflichtigen Stunden gewährt. Als Vergütung wird für jede geleistete Stunde der Betrag gezahlt, der sich aus der entsprechenden tariflichen Vereinbarung für Mehr-, Sonntags-, Feiertags- und Nachtarbeit zuzüglich der dafür tatsächlichen aufgewendeten Zuschläge errechnet.

**01.08.0001 Kundendienst / Obermonteur**
Menge: 20,000 h

**01.08.0002 Selbst. Monteur**
Menge: 20,000 h

**01.08.0003 Monteur**
Menge: 20,000 h

**01.08.0004 Helfer**
Menge: 20,000 h

#### 01.09 Titel Wartungsarbeiten

*Hinweis: Wartungsarbeiten Lüftung*

**01.09.0001 Wartungskosten im 1. Betriebsjahr**
Wartungskosten im 1. Betriebsjahr

Für die gesamte Lüftungsanlage mit Zubehör sind Wartungsarbeiten während der Dauer der Verjährungsfrist für Gewährleistungsansprüche (Vollwartungsvertrag) für die Inspektion und Wartung durchzuführen.

Die Wartungsarbeiten sind jährlich nach den Herstellerangaben durch geschulte Servicetechniker durchzuführen und umfassen die Vorgabe aus VDMA 24186 für die gesamte Technikgewerke mit Zubehör wie Unterstation, Pumpen, Ventile, Armaturen, sicherheitstechnischen Einrichtungen, Enthärtungsanlage, Einrichtungsgegenstände, Hebeanlagen, Regelung etc.

Inbegriffen sind alle Arbeitslöhne, Fahrtkosten, Spesen sowie die Beistellung der erforderlichen Werkzeuge, Geräte und Einrichtungen durch den Auftragnehmer. Ebenso die Nebenkosten für die Inspektion und Wartung gemäß VDMA Einheitsblatt 24186 bzw. ergänzender Leistungsliste.
Dies beinhaltet die Inspektion aller Geräte und Anlagenteile auf Funktion, Leistung und Zustand sowie Durchführung der für einen störungsfreien Betrieb erforderlichen Watungsarbeiten (DIN 31051 – Instandhaltung).
Insbesondere des Nachschmieren, Konservieren, Reinigen, Nachstellen, Auswechseln und Ergänzen für die
mechanischen und elektrischen Geräte und Anlagenteile.
Vor der Abnahme der Anlage ist eine vollständige Leistungsliste (Leistungsprogramm) für die durchzuführenden Wartungsarbeiten entsprechend und ergänzend zu VDMA Einheitsblatt 24186 dem Auftraggeber schriftlich mitzuteilen. Ebenso sind Mängel, die bei Durchführung der Wartung und Inspektion an der Anlage festgelegt, und sind dem Auftraggeber schriftlich mitzuteilen.
Über die durchgeführten Wartungsarbeiten ist ein Protokoll zu erstellen.

- Wartungskosten im 1. Betriebsjahr
Menge: 1,000 psch

**01.09.0002 wie vor beschrieben jedoch, Wartungskosten im 2. Betriebsjahr**
Menge: 1,000 psch

**01.09.0003 wie vor beschrieben jedoch, Wartungskosten im 3. Betriebsjahr**
Menge: 1,000 psch

**01.09.0004 wie vor beschrieben jedoch, Wartungskosten im 4. Betriebsjahr**
Menge: 1,000 psch

**01.09.0005 wie vor beschrieben jedoch, Wartungskosten im 5. Betriebsjahr**
Menge: 1,000 psch
